# DGUV V4 BWZ Sigmaringen
Angebotsaufforderung (GAEB DA XML 3.3, DA83)
Projekt: VOEK-525-24
Währung: EUR
Auftraggeber: BUNDESANSALT FÜR IMMOBILENAUFGABEN, - ANSTALT DES ÖFFENTLICHEN RECHTS -, ELLERSTRASSE 56, 53119 BONN, BUNDESREPUBLIK DEUTSCHLAND, Telefon 0228 37787-0, E-Mail INFO@BUNDESIMMOBILIEN.DE
Erstellt mit: GXML Toolbox V3.3 R20230829, iTWO_64 V24.0.667, 10.03.2026

## Titelblatt
OBJEKT: GZD Sigmaringen, Schmeier Straße 15, 72488 Sigmaringen

DV-NR.: AG :  VOEK 525-24

L E I S T U N G S V E R Z E I C H N I S  M I T  L E I S T U N G S B E S C H R E I B U N G

LEISTUNG:Prüfung der ortsfesten elektrischen Anlage nach DGUV V4

BIETER:

  NAME (FIRMENSTEMPEL), ADRESSE, TEL.

AUFTRAGGEBERIN (AG):
  BUNDESANSTALT FÜR IMMOBILIENAUFGABEN
        - ANSTALT DES ÖFFENTLICHEN RECHTS -
  VERTRETEN DURCH DEN VORSTAND

VERDINGUNGSSTELLE :
  BUNDESANSTALT FÜR IMMOBILIENAUFGABEN
  STABSBEREICH EINKAUF ABT. 1, VERDINGUNG
  ELLERSTRAßE 56, 53119 BONN

## Vorbemerkung
Vorbemerkungen

Für den Datenaustausch von Leistungsverzeichnissen nach GAEB (Datenart 83 Angebotsanforderung, Datenart 84 Angebotsabgabe), gilt folgendes:
Leistungsverzeichnisse [DA 83 (Angebotsanforderung)] sind den Vergabeunterlagen beigefügt.
Bei Angebotsabgabe ist neben der Textform des Leistungsverzeichnisses (in .pdf) nach Möglichkeit auch eine Datei nach DA 84 (Angebotsabgabe) beizufügen. Auch bei erfolgtem Datenaustausch nach GAEB bleibt
die Textform immer Vertragsgrundlage. Punktfolgen in den Beschreibungen des Leistungsverzeichnisses sind unbedingt vom Bieter auszufüllen (auch geforderte
Hersteller-/Typangaben), sofern nicht von derAG vorgegeben.
Hinweis zur Kalkulation:
Sofern nicht jeweils etwas anderes vorgegeben ist, handelt es sich bei den Preispositionen um einen Satz für eine Ausführung pro 4 Jahre.
Für diese Funktionseinheiten sind alle zur Funktion gehörigen Teile und alles notwendige
Zubehör, welches für einen Anlagenbetrieb gemäß Leistungsbeschreibung notwendig ist, als Kalkulationsgrundlage anzusetzen.
Da nicht jedes zur Funktion zugehörige Teil aufgezählt werden kann, sind grundsätzlich alle Kalkulationen auf der Basis durchzuführen, dass der pauschale Preis immer für die vollständigen und funktionsfähigen Funktionseinheiten mit allen funktionswichtigen Teilen, allem Zubehör und allen zum Betrieb notwendigen peripheren Installationen die Basis für die Kalkulation darstellen und in den angebotenen Leistungen inbegriffen sind
.

## Leistungsbeschreibung
Leistungsbeschreibung

1 Vorbemerkung

Objektbeschreibung
Die Bundesanstalt für Immobilienaufgaben (BImA) verwaltet Liegenschaften diverser Bundesbehörden im
Rahmen des einheitlichen Liegenschaftsmanagements (ELM).
Zu diesen gehört u.a. folgende Dienstliegenschaft

GZD Sigmaringen, Schmeier Straße 15, 72488 Sigmaringen

Beschreibung der Liegenschaft
Leistungsort ist das von der Zollverwaltung genutzte Bildungs- und Wissenschaftszentrum der Bundesfinanzverwaltung (BWZ) - DO Sigmaringen, Schmeier Straße 15 in 72488 Sigmaringen (BWZ) (WE 138086).
Die vollständig eingezäunte Grundstücksfläche umfasst ca. 12,6 ha. Auf dem Gelände befinden sich insgesamt 16 Gebäude davon 7 Unterkunftsgebäude (W 1 bis W7) mit insgesamt 557 Betten. Bei den restlichen Gebäuden handelt es sich um Funktionsgebäude.
Die Anlagen und Gebäude sind zum Teil weit voneinander entfernt, es muss mit längeren Wegezeiten gerechnet werden.
Auf Grund der räumlichen Gegebenheiten ist ein barrierefreier Zugang zu den Gebäudekomplexen nicht gegeben. Auch die Gebäude selbst sind größtenteils nicht barrierefrei ausgestaltet.
Die Unterbringung der Lehrgangsteilnehmenden erfolgt ganzjährig (einschließlich Wochenenden, keine Ferienzeiten). Der Unterricht erfolgt in der Regel von Montag bis Freitag sowie zusätzlich an ca. 4 Samstagen pro Jahr.
Aufgrund der Tätigkeiten des Nutzers sind alle Arbeiten vor Beginn anzumelden und erst nach Freigabe durch den Nutzer gestattet.
Die Liegenschaft ist über eine Zufahrtsstraße (Schmeierstr.) erreichbar. Die Zufahrt wird über eine Pförtnerei mit einer Zugangsschranke geregelt.
Zutrittsvoraussetzungen
Zusätzlich zu den Vorgaben im Wartungsvertrag hat der AN folgendes zwingend einzuhalten:
Ohne vollständige Erfüllung aller Voraussetzungen (fehlender Legitimation, Vorlage eines gültigen Personalausweises / Reispasses etc.) kann der Zutritt zur Liegenschaft durch die AG oder dem Nutzer verwehrt werden, ohne dass ein Anspruch auf Vergütung besteht.
Von dieser Regelung kann in bestimmten Ausnahmefällen, z. B. Havariefall, dringende Reparaturarbeiten etc. abgewichen werden. Jedoch nur nach vorheriger Absprache mit den im Wartungsvertrag genannten Personen oder Dienststellen.
Alle hierfür zusätzlich entstehenden Kosten sind in die jeweiligen Einheitspreise einzurechnen und damit abgegolten.
Verschwiegenheitserklärung
Der AN hat sein Personal zur Verschwiegenheit zu verpflichten und von diesem vor dem erstmaligen Arbeitseinsatz eine schriftliche Verschwiegenheitserklärung zu verlangen. Diese Erklärung ist jährlich zu wiederholen. Der AN hat der AG Kopien der schriftlichen Verschwiegenheitserklärungen zu überlassen.
Besichtigung
Vor der Abgabe des Angebotes kann sich der Bieter über die Örtlichkeiten unterrichten. Bei Verzicht auf einen Ortstermin können bei später auftretenden Schwierigkeiten, auf Grund der Nichtkenntnis der örtlichen Gegebenheiten, keine Ansprüche auf irgendwelche Entschädigungen über die Angebotspreise hinaus abgeleitet werden.

2 Ausführungsbeschreibung (Leistungsumfang)

2.1 Allgemein
Die Prüfung hat gemäß DGUV Vorschrift 4 nach DIN VDE 0105-100/A1 unter Berücksichtigung der VDE 0100-600, den damit korrespondierenden Normen und den aktuell anerkannten Regeln der Technik zu erfolgen.

Der Leistungsumfang erstreckt sich nur auf die allgemeine Elektroinstallation, nicht jedoch die anderer Gewerke wie z.B. Aufzugs-, Heizungs-, Lüftungs-, Kälte- oder Meldeanlagen, etc. Die Zuleitungen zu diesen Anlagen sind auf geeignete Art und Weise allpolig zu trennen und in die Prüfung mit einzubeziehen.

Die betrieblichen Erfordernisse des Nutzers, insbesondere bei notwendigen Abschaltungen, haben Priorität und sind im Weiteren zu berücksichtigen. Die Durchführung der Prüfung ist mit dem Beauftragten der Auftraggeberin (AG), (Kontaktdaten werden nach Zuschlag bekannt gegeben) vorher, in angemessener Frist abzustimmen und zusätzlich 14 Tage vor der tatsächlichen Ausführung in Textform anzuzeigen und bestätigen zu lassen.

Es ist geplant, die Prüfungsarbeiten innerhalb der betriebsüblichen Arbeitszeit von 07:00-16:00 Uhr durchzuführen.

Bei den Bedarfspositionen handelt es sich um Leistungen, die nur nach Beauftragung durch die Auftraggeberin und zum Nachweis auszuführen sind. Ein pauschaler Anspruch auf Abrechnung besteht nicht.
Die angegebene Anzahl ist ein Schätzwert der jeweiligen Leistung und dient zu Wertungszwecken.

2.2 Dokumentation der Prüfung
Die durchgeführten Prüfungen mit Mess- und Prüfergebnissen sind in einem Protokoll zu dokumentieren. Die Protokolle sind vom AN zu unterschreiben und von der AG gegenzeichnen zu lassen. Die Originale sind der AG zu übergeben und in Kopie der Rechnung als Leistungsnachweis beizufügen.

Das Protokoll muss folgende Mindestangaben enthalten:

2.2.1. Allgemeine Angaben
- Name und Anschrift der Auftraggeberin
- Name und Anschrift des Auftragsnehmers
- Bezeichnung der einzelnen Prüfprotokolle für die Dokumentation von Messwerten (Protokoll-Nr.)
- Bezeichnung des Objekts, z. B. Anlage, Gebäude, Gebäudeteile, Verteiler, Stromkreise
- Aus der Dokumentation müssen die geprüften Stromkreise mit deren Bezeichnungen und  den zugehörigen Schutzeinrichtungen ersichtlich sein
- Verwendete Mess- und Prüfgeräte mit Kalibrier und Eich-Angabe

2.2.2. Bewertung der Prüfung
Alle beim Besichtigen, Erproben und Messen ermittelten Informationen sowie die Ergebnisse von Berechnungen müssen vom Prüfer bewertet werden. Diese Bewertung ist das Ergebnis der Prüfung.

Das Ergebnis der Prüfung ist, einschließlich der für die Bewertung relevanten Messwerte zu dokumentieren, die die Normalforderungen erfüllen, aber auffällig von den zu erwarteten Werten abweichen.

Der Bericht ist mit Prüfstelle, Prüfer, Stempel und Unterschrift zu versehen.
In den Verteilungen sind nach erfolgter Prüfung aller Stromkreise Prüfplaketten nach DGUV Vorschrift 4 anzubringen. Auf den Prüfplaketten müssen das Prüfdatum sowie das Datum der nächsten Prüfung ersichtlich sein. Weiterhin sind alle alten Prüfplaketten zu entfernen. Die Kosten des Anbringens sowie Entfernens und der Plaketten sind mit den Einheitspreisen abgegolten.

2.2.3 Zustandsbericht der elektrischen Anlage
Nach Abschluss der wiederkehrenden Prüfung einer bestehenden Anlage muss ein Zustandsbericht der
elektrischen Anlage erstellt werden. Der Bericht muss Folgendes beinhalten:

- Einzelheiten der Anlagenteile, die besichtigt wurden;
- alle Einschränkungen bei der Besichtigung und beim Erproben und Messen;
- alle Schäden, Verschleiß, Fehler oder Beeinträchtigungen der Sicherheit;
- jede Abweichung mit den Anforderungen der Normen der Reihe DIN VDE 0100, die zu einer Gefährdung führen kann;
- Auflistung (Protokoll) der Besichtigung;
- Auflistung der Ergebnisse von Erprobungen und Messungen

2.3 Revision
Die vorhandenen Stromlauf- und Übersichtspläne in Verteilungen und Schaltanlagen, sind im Zuge der Prüfung mindestens handschriftlich zu revidieren. Fehlende Pläne sind mit allen relevanten Angaben min. handschriftlich anzufertigen und in einfacher Ausfertigung in Papier vor Ort zu hinterlegen. Die Kosten sind mit den Einheitspreisen abgegolten.

Alle darüberhinausgehenden erforderlichen Leistungen sind nach Absprache mit der AG auszuführen und abzurechnen.

3. Vergütung
Die Vergütung erfolgt ausschließlich nach den vereinbarten Einheitspreisen. Diese Angebotspreise enthalten sämtliche für die Ausführung der Leistung notwendigen Lohn- und Lohnnebenkosten, Fahrt- und Transportkosten und sowie die Kosten für die Kalibrierung, Beistellung und Vorhaltung aller erforderlichen Messgeräte, Werkzeuge, Zugangstechnik sowie sonstige Hilfsmittel wie z.B. Akku-Leuchten.

4. Arbeitssicherheitsanforderungen
Der Auftragnehmer ist verpflichtet, alle Anforderungen zur Arbeitssicherheit nach DGUV zu beachten und einzuhalten. Er hat seine mit der Ausführung der Leistung betrauten Mitarbeiter entsprechend zu unterweisen und die Einhaltung sicherzustellen. Er benennt gegenüber der AG bzw. des Nutzers eine im Rahmen der Prüfarbeiten verantwortliche Elektrofachkraft, die in Absprache mit dem Nutzer notwendige Abschaltungen vornimmt oder durch diesen vornehmen lässt.

5. Leistungszeitraum
Die Prüfung soll bis zum 31.08.2026 vollständig erbracht sein, spätestens jedoch 4 Monate nach Zuschlagserteilung. Einer Verlängerung der Ausführungsfrist wird nur gewährt, wenn die Verzögerung nicht dem Auftragnehmer zuzurechnen ist.

## 525-24 DGUV V4-Prüfung ortsfeste el. Anlagen_GZD Sigmaringen
Datum: 10.03.2026

### Bereich 1 Funktionsgebäude F / GZD Sigmaringen / Wiederkehrende Prüfung E-Installation bis 1000V gem. DGUV Vorschrift 4

*Hinweis: Besonderheiten*
Besonderheiten:
Lehrsaalgebäude, Verwaltung
8 Netzwerk- Unterverteiler
2 Serverräume
1 Netzwerk- Betankungsraum
Brandmeldeunterzentrale, flächendeckend überwacht
ELA / SAA - Unterzentrale vorhanden
2 RWA - RW vorhanden
Personenaufzug vorhanden
Entsprechende Lüftungs - und Klimatechnik
KNX - System Außenbeleuchtung vorhanden
Zentralbatterieanlage Sicherheitsbeleuchtung vorhanden
Kegelbahnanlage vorhanden

#### Abschnitt 1.1 Sichtprüfung GZD Sigmaringen

*Hinweis: Prüfung durch Besichtigen*
Die Sichtprüfung nach DIN VDE 0105-100/A1 umfasst folgende Arbeitsschritte:

- Überprüfen der Klemmenverbindungen einschließlich
- Nachziehen evtl. lockerer Klemmverbindungen
- Überprüfung auf Einhaltung der Berührungssicherheit
- Überprüfen der Beschriftung der Betriebsmittel
- Überprüfen der Stromkreislegende
- Reinigung mit Pinsel und Staubsauger
- Gefährdungsbezogene Prüffristenermittlung
- Anbringung einer Prüfplakette mit Datum der nächsten Prüfung
- Erstellen eines Prüfprotokolls maschinell in Papierform und auf Datenträger im Format pdf
- Dokumentation von Mängeln mit Foto (in Papierform und auf Datenträger)

**1.1.10 Besichtigung Gebäudehauptverteiler**
Besichtigung Gebäudehauptverteiler
- Visuelle Besichtigung eines Gebäudehauptverteilers
und bildliche
Dokumentieren
- Aus der Bildlichen Dokumentation muss u.a. Datum und
Ort herausgehen
Aus diesem Verteiler werden u.a. die Etagenverteiler
versorgt.
Menge: 1,000 St

**1.1.20 Besichtigung Etagenverteiler**
Besichtigung Etagenverteiler
- Visuelle Besichtigung eines Etagen - Unterverteilers
und bildliche
Dokumentieren
- Aus der Bildlichen Dokumentation muss u.a. Datum und
Ort herausgehen
Aus diesem Etagenverteiler werden die Stromkreise im
jeweiligen Bereich versorgt.
Menge: 15,000 St

#### Abschnitt 1.2 Messprüfung GZD Sigmaringen

*Hinweis: Prüfung durch Erproben und Messen (Stromkreise)*
Die Prüfung umfasst folgende Arbeitsschritte:

Aufnahme

- der Kabelquerschnitte
- der Abschaltbedingungen der Überstromschutzorgane
- des Auslösestroms der Fehlerstromschutzschalter

Messen

- Durchgängigkeit des Schutzleiters (alle zugänglichen Schutzleiteranschlüsse = 100%-Messung)
- der Betriebsspannung
- Widerstand Fehlerschleife (kürzeste und längste Verbindung)
- Isolationswiderstand (zwingend zwischen allen aktiven Leitern (L1, L2, L3 und N) und Schutzleiter messen; Messspannung 500V DC, (250V DC nur in berechtigten Ausnahmefällen)
- des Auslösestroms der FI-Schutzschalter
- der Auslösezeit der FI-Schutzschalter
- Überprüfung Rechtsdrehfeld, insbesondere bei Steckdosen

- Erstellen eines Prüfprotokolls maschinell (in Papierform und auf Datenträger in PDF

**1.2.10 Prüfen Bodentank mit Schuko- Steckkdosen jeweils ein Stromkreis**
Prüfen Bodentank mit Schuko- Steckkdosen jeweils bis zu zwei Stromkreis
Messen und Prüfen nach DIN/ VDE und DGUV
Menge: 221,000 St

**1.2.30 Prüfen Endstromkreis 1 phasig**
Messen- Prüfen Endstromkreis 1 phasig
Messen und Prüfen nach DIN/ VDE und DGUV
Menge: 353,000 St

**1.2.50 Prüfen Endstromkreis mehrphasig**
Messen -Prüfen Endstromkreis mehrphasig
Messen und Prüfen nach DIN/ VDE und DGUV
Menge: 56,000 St

**1.2.60 Prüfen Hauptzuleitung mehrphasig**
Messen -Prüfen Hauptzuleitung mehrphasig
Messen und Prüfen nach DIN/ VDE und DGUV
Menge: 16,000 St

**1.2.70 Prüfen Klemmen 5 polig Hauptleitungen ab 10 qmm auf festen Sitz**
Prüfen Klemmen 5 polig Hauptleitungen ab 10 qmm auf
festen Sitz
Es sind alle Hauptklemmen je Verteiler auf festen Sitz
z u prüfen.
Ein Arbeiten unter Spannung ist nicht auszuschließen
und entsprechend zu Berücksichtigen.
Menge: 12,000 St

**1.2.80 Öffnen und Begutachten einer offensichtlich thermisch beanspruchten Leuchte**
Öffnen und Begutachten einer offensichtlich thermisch
beanspruchten Einbau-, Aufbauleuchte.
Arbeitshöhe bis 4 m
Menge: 10,000 St

**1.2.100 Besichtigung el. Anlage Gebäude**
*** Pauschalposition
Besichtigung el. Anlage Gebäude
Örtliche Besichtigung der el. Anlage auch während der
Messungen
Es soll nur die el. Anlage, soweit frei ersichtlich,
besichtigt werden.
Eine evtl. Demontage / Öffnen von z. B.
Leitungsführungskanälen, Abzweig - , Klemmdosen,
Leuchten, Steckdosen oder Lichtschaltern hat nicht zu
erfolgen.

Der Nutzer stellt eine örtliche Begleitung mit
Schlüsselgewalt bei.
Menge: 1,000 psch

**1.2.120 Erstellen Prüfbericht**
*** Pauschalposition
Erstellen Prüfbericht
Erstellen eines Aussagekräftigen Berichtes mit mind.
Inhalt:
- Resultat/ Beurteilung der Messungen
- Mängelbericht
- Maßnahmen zur Mängelbeseitigung
- Einstufung der Mängel in Prioritäten (Ampelregelung)
Menge: 1,000 psch

### Bereich 2 Funktionsgebäude G / GZD Sigmaringen / Wiederkehrende Prüfung E-Installation bis 1000V gem. DGUV Vorschrift 4

*Hinweis: Besonderheiten*
Besonderheiten:
Mensa
2 Netzwerk - Unterverteiler vorhanden (Schulungsraum,
Kassenautomaten - Abrechnung)
Brandmeldeunterzentrale, flächendeckend überwacht
ELA vorhanden
KNX - System vorhanden, Beleuchtung und Lastmanagement

#### Abschnitt 2.1 Sichtprüfung GZD Sigmaringen

*Hinweis: Prüfung durch Besichtigen*
Die Sichtprüfung nach DIN VDE 0105-100/A1 umfasst folgende Arbeitsschritte:

- Überprüfen der Klemmenverbindungen einschließlich
- Nachziehen evtl. lockerer Klemmverbindungen
- Überprüfung auf Einhaltung der Berührungssicherheit
- Überprüfen der Beschriftung der Betriebsmittel
- Überprüfen der Stromkreislegende
- Reinigung mit Pinsel und Staubsauger
- Gefährdungsbezogene Prüffristenermittlung
- Anbringung einer Prüfplakette mit Datum der nächsten Prüfung
- Erstellen eines Prüfprotokolls maschinell in Papierform und auf Datenträger im Format pdf
- Dokumentation von Mängeln mit Foto (in Papierform und auf Datenträger)

**2.1.10 Besichtigung Gebäudehauptverteiler**
Besichtigung Gebäudehauptverteiler
- Visuelle Besichtigung eines Gebäudehauptverteilers
und bildliche
Dokumentieren
- Aus der Bildlichen Dokumentation muss u.a. Datum und
Ort herausgehen
Aus diesem Verteiler werden u.a. die Etagenverteiler
versorgt.
Menge: 1,000 St

**2.1.20 Besichtigung Etagenverteiler**
Besichtigung Etagenverteiler
- Visuelle Besichtigung eines Etagen - Unterverteilers
und bildliche
Dokumentieren
- Aus der Bildlichen Dokumentation muss u.a. Datum und
Ort herausgehen
Aus diesem Etagenverteiler werden die Stromkreise im
jeweiligen Bereich versorgt.
Menge: 9,000 St

#### Abschnitt 2.2 Messprüfung GZD Sigmaringen

*Hinweis: Prüfung durch Erproben und Messen (Stromkreise)*
Die Prüfung umfasst folgende Arbeitsschritte:

Aufnahme

- der Kabelquerschnitte
- der Abschaltbedingungen der Überstromschutzorgane
- des Auslösestroms der Fehlerstromschutzschalter

Messen

- Durchgängigkeit des Schutzleiters (alle zugänglichen Schutzleiteranschlüsse = 100%-Messung)
- der Betriebsspannung
- Widerstand Fehlerschleife (kürzeste und längste Verbindung)
- Isolationswiderstand (zwingend zwischen allen aktiven Leitern (L1, L2, L3 und N) und Schutzleiter messen; Messspannung 500V DC, (250V DC nur in berechtigten Ausnahmefällen)
- des Auslösestroms der FI-Schutzschalter
- der Auslösezeit der FI-Schutzschalter
- Überprüfung Rechtsdrehfeld, insbesondere bei Steckdosen

- Erstellen eines Prüfprotokolls maschinell (in Papierform und auf Datenträger in PDF

**2.2.10 Prüfen Bodentank mit Schuko- Steckkdosen jeweils ein Stromkreis**
Prüfen Bodentank mit Schuko- Steckkdosen jeweils bis zu zwei Stromkreisen
Messen und Prüfen nach DIN/ VDE und DGUV
Menge: 1,000 St

**2.2.20 Prüfen Endstromkreis 1 phasig**
Messen- Prüfen Endstromkreis 1 phasig
Messen und Prüfen nach DIN/ VDE und DGUV
Menge: 272,000 St

**2.2.30 Prüfen Endstromkreis mehrphasig**
Messen -Prüfen Endstromkreis mehrphasig
Messen und Prüfen nach DIN/ VDE und DGUV
Menge: 174,000 St

**2.2.40 Prüfen Hauptzuleitung mehrphasig**
Messen -Prüfen Hauptzuleitung mehrphasig
Messen und Prüfen nach DIN/ VDE und DGUV
Menge: 10,000 St

**2.2.50 Prüfen Klemmen 5 polig Hauptleitungen ab 10 qmm auf festen Sitz**
Prüfen Klemmen 5 polig Hauptleitungen ab 10 qmm auf
festen Sitz
Es sind alle Hauptklemmen je Verteiler auf festen Sitz
z u prüfen.
Ein Arbeiten unter Spannung ist nicht auszuschließen
und entsprechend zu Berücksichtigen.
Menge: 10,000 St

**2.2.60 Öffnen und Begutachten einer offensichtlich thermisch beanspruchten Leuchte**
Prüfung durch Erproben und Messen
Menge: 10,000 St

**2.2.70 Besichtigung el. Anlage Gebäude**
*** Pauschalposition
Besichtigung el. Anlage Gebäude
Örtliche Besichtigung der el. Anlage auch während der
Messungen
Es soll nur die el. Anlage, soweit frei ersichtlich,
besichtigt werden.
Eine evtl. Demontage / Öffnen von z. B.
Leitungsführungskanälen, Abzweig - , Klemmdosen,
Leuchten, Steckdosen oder Lichtschaltern hat nicht zu
erfolgen.

Der Nutzer stellt eine örtliche Begleitung mit
Schlüsselgewalt bei.
Menge: 1,000 psch

**2.2.80 Erstellen Prüfbericht**
*** Pauschalposition
Erstellen Prüfbericht
Erstellen eines Aussagekräftigen Berichtes mit mind.
Inhalt:
- Resultat/ Beurteilung der Messungen
- Mängelbericht
- Maßnahmen zur Mängelbeseitigung
- Einstufung der Mängel in Prioritäten (Ampelregelung)
Menge: 1,000 psch

### Bereich 3 Funktionsgebäude H / GZD Sigmaringen / Wiederkehrende Prüfung E-Installation bis 1000V gem. DGUV Vorschrift 4

#### Abschnitt 3.1 Sichtprüfung GZD Sigmaringen

*Hinweis: Prüfung durch Besichtigen*
Die Sichtprüfung nach DIN VDE 0105-100/A1 umfasst folgende Arbeitsschritte:

- Überprüfen der Klemmenverbindungen einschließlich
- Nachziehen evtl. lockerer Klemmverbindungen
- Überprüfung auf Einhaltung der Berührungssicherheit
- Überprüfen der Beschriftung der Betriebsmittel
- Überprüfen der Stromkreislegende
- Reinigung mit Pinsel und Staubsauger
- Gefährdungsbezogene Prüffristenermittlung
- Anbringung einer Prüfplakette mit Datum der nächsten Prüfung
- Erstellen eines Prüfprotokolls maschinell in Papierform und auf Datenträger im Format pdf
- Dokumentation von Mängeln mit Foto (in Papierform und auf Datenträger)

**3.1.20 Besichtigung Etagenverteiler**
Besichtigung Etagenverteiler
- Visuelle Besichtigung eines Etagen - Unterverteilers
und bildliche
Dokumentieren
- Aus der Bildlichen Dokumentation muss u.a. Datum und
Ort herausgehen
Aus diesem Etagenverteiler werden die Stromkreise im
jeweiligen Bereich versorgt.
Menge: 2,000 St

#### Abschnitt 3.2 Messprüfung GZD Sigmaringen

*Hinweis: Prüfung durch Erproben und Messen (Stromkreise)*
Die Prüfung umfasst folgende Arbeitsschritte:

Aufnahme

- der Kabelquerschnitte
- der Abschaltbedingungen der Überstromschutzorgane
- des Auslösestroms der Fehlerstromschutzschalter

Messen

- Durchgängigkeit des Schutzleiters (alle zugänglichen Schutzleiteranschlüsse = 100%-Messung)
- der Betriebsspannung
- Widerstand Fehlerschleife (kürzeste und längste Verbindung)
- Isolationswiderstand (zwingend zwischen allen aktiven Leitern (L1, L2, L3 und N) und Schutzleiter messen; Messspannung 500V DC, (250V DC nur in berechtigten Ausnahmefällen)
- des Auslösestroms der FI-Schutzschalter
- der Auslösezeit der FI-Schutzschalter
- Überprüfung Rechtsdrehfeld, insbesondere bei Steckdosen

- Erstellen eines Prüfprotokolls maschinell (in Papierform und auf Datenträger in PDF

**3.2.20 Prüfen Endstromkreis 1 phasig**
Messen- Prüfen Endstromkreis 1 phasig
Messen und Prüfen nach DIN/ VDE und DGUV
Menge: 25,000 St

**3.2.30 Prüfen Endstromkreis mehrphasig**
Messen -Prüfen Endstromkreis mehrphasig
Messen und Prüfen nach DIN/ VDE und DGUV
Menge: 6,000 St

**3.2.40 Prüfen Hauptzuleitung mehrphasig**
Messen -Prüfen Hauptzuleitung mehrphasig
Messen und Prüfen nach DIN/ VDE und DGUV
Menge: 2,000 St

**3.2.50 Prüfen Klemmen 5 polig Hauptleitungen ab 10 qmm auf festen Sitz**
Prüfen Klemmen 5 polig Hauptleitungen ab 10 qmm auf
festen Sitz
Es sind alle Hauptklemmen je Verteiler auf festen Sitz
z u prüfen.
Ein Arbeiten unter Spannung ist nicht auszuschließen
und entsprechend zu Berücksichtigen.
Menge: 2,000 St

**3.2.60 Öffnen und Begutachten einer offensichtlich thermisch beanspruchten Leuchte**
Prüfung durch Erproben und Messen
Menge: 2,000 St

**3.2.70 Besichtigung el. Anlage Gebäude**
*** Pauschalposition
Besichtigung el. Anlage Gebäude
Örtliche Besichtigung der el. Anlage auch während der
Messungen
Es soll nur die el. Anlage, soweit frei ersichtlich,
besichtigt werden.
Eine evtl. Demontage / Öffnen von z. B.
Leitungsführungskanälen, Abzweig - , Klemmdosen,
Leuchten, Steckdosen oder Lichtschaltern hat nicht zu
erfolgen.

Der Nutzer stellt eine örtliche Begleitung mit
Schlüsselgewalt bei.
Menge: 1,000 psch

**3.2.80 Erstellen Prüfbericht**
*** Pauschalposition
Erstellen Prüfbericht
Erstellen eines Aussagekräftigen Berichtes mit mind.
Inhalt:
- Resultat/ Beurteilung der Messungen
- Mängelbericht
- Maßnahmen zur Mängelbeseitigung
- Einstufung der Mängel in Prioritäten (Ampelregelung)
Menge: 1,000 psch

### Bereich 4 Funktionsgebäude J1 / GZD Sigmaringen / Wiederkehrende Prüfung E-Installation bis 1000V gem. DGUV Vorschrift 4

*Hinweis: Besonderheiten*
Besonderheiten :
Heizzentrale, Sporthalle,
3 Netzwerk- Verteiler
Brandmeldeunterzentrale, flächendeckend überwacht
KNX - System, Lastmanagement vorhanden
Sporthalle ELA - vorhanden
Lüftungstechnik
Lastenaufzug vorhanden
Zentralbatterieanlage Sicherheitsbeleuchtung vorhanden

#### Abschnitt 4.1 Sichtprüfung GZD Sigmaringen

*Hinweis: Prüfung durch Besichtigen*
Die Sichtprüfung nach DIN VDE 0105-100/A1 umfasst folgende Arbeitsschritte:

- Überprüfen der Klemmenverbindungen einschließlich
- Nachziehen evtl. lockerer Klemmverbindungen
- Überprüfung auf Einhaltung der Berührungssicherheit
- Überprüfen der Beschriftung der Betriebsmittel
- Überprüfen der Stromkreislegende
- Reinigung mit Pinsel und Staubsauger
- Gefährdungsbezogene Prüffristenermittlung
- Anbringung einer Prüfplakette mit Datum der nächsten Prüfung
- Erstellen eines Prüfprotokolls maschinell in Papierform und auf Datenträger im Format pdf
- Dokumentation von Mängeln mit Foto (in Papierform und auf Datenträger)

**4.1.10 Besichtigung Gebäudehauptverteiler**
Besichtigung Gebäudehauptverteiler
- Visuelle Besichtigung eines Gebäudehauptverteilers
und bildliche
Dokumentieren
- Aus der Bildlichen Dokumentation muss u.a. Datum und
Ort herausgehen
Aus diesem Verteiler werden u.a. die Etagenverteiler
versorgt.
Menge: 1,000 St

**4.1.20 Besichtigung Etagenverteiler**
Besichtigung Etagenverteiler
- Visuelle Besichtigung eines Etagen - Unterverteilers
und bildlich Dokumentieren
- Aus der Bildlichen Dokumentation muss u.a. Datum und
Ort herausgehen
Aus diesem Etagenverteiler werden die Stromkreise im
jeweiligen Bereich versorgt.
Menge: 11,000 St

#### Abschnitt 4.2 Messprüfung GZD Sigmaringen

*Hinweis: Prüfung durch Erproben und Messen (Stromkreise)*
Die Prüfung umfasst folgende Arbeitsschritte:

Aufnahme

- der Kabelquerschnitte
- der Abschaltbedingungen der Überstromschutzorgane
- des Auslösestroms der Fehlerstromschutzschalter

Messen

- Durchgängigkeit des Schutzleiters (alle zugänglichen Schutzleiteranschlüsse = 100%-Messung)
- der Betriebsspannung
- Widerstand Fehlerschleife (kürzeste und längste Verbindung)
- Isolationswiderstand (zwingend zwischen allen aktiven Leitern (L1, L2, L3 und N) und Schutzleiter messen; Messspannung 500V DC, (250V DC nur in berechtigten Ausnahmefällen)
- des Auslösestroms der FI-Schutzschalter
- der Auslösezeit der FI-Schutzschalter
- Überprüfung Rechtsdrehfeld, insbesondere bei Steckdosen

- Erstellen eines Prüfprotokolls maschinell (in Papierform und auf Datenträger in PDF

**4.2.20 Prüfen Endstromkreis 1 phasig**
Messen- Prüfen Endstromkreis 1 phasig
Messen und Prüfen nach DIN/ VDE und DGUV
Menge: 184,000 St

**4.2.30 Prüfen Endstromkreis mehrphasig**
Messen -Prüfen Endstromkreis mehrphasig
Messen und Prüfen nach DIN/ VDE und DGUV
Menge: 105,000 St

**4.2.40 Prüfen Hauptzuleitung mehrphasig**
Messen -Prüfen Hauptzuleitung mehrphasig
Messen und Prüfen nach DIN/ VDE und DGUV
Menge: 11,000 St

**4.2.50 Prüfen Klemmen 5 polig Hauptleitungen ab 10 qmm auf festen Sitz**
Prüfen Klemmen 5 polig Hauptleitungen ab 10 qmm auf
festen Sitz
Es sind alle Hauptklemmen je Verteiler auf festen Sitz
z u prüfen.
Ein Arbeiten unter Spannung ist nicht auszuschließen
und entsprechend zu Berücksichtigen.
Menge: 11,000 St

**4.2.55 Prüfen Stromversorgungsverteiler Netzwerk-, Servertechnik**
Prüfen Stromversorgungsverteiler Netzwerk-,
Servertechnik
Die Verteiler versorgen nur einen sehr begrenzen
Bereich wie:
- Netzwerk-, Serverschränke.
- Prüfung von bis zu 3 Stromkreisen 1 phasige pro
Verteiler.
Die Prüfung hat in sehr enger Abstimmung mit der IT -
Abteilung am Standort zu erfolgen.
Messen und Prüfen nach DIN/ V DE und DGUV
Menge: 3,000 St

**4.2.60 Öffnen und Begutachten einer offensichtlich thermisch beanspruchten Leuchte**
Öffnen und Begutachten einer offensichtlich thermisch
beanspruchten Einbau-, Aufbauleuchte.
Arbeitshöhe bis 4 m
Menge: 10,000 St

**4.2.70 Besichtigung el. Anlage Gebäude**
*** Pauschalposition
Besichtigung el. Anlage Gebäude
Örtliche Besichtigung der el. Anlage auch während der
Messungen
Es soll nur die el. Anlage, soweit frei ersichtlich,
besichtigt werden.
Eine evtl. Demontage / Öffnen von z. B.
Leitungsführungskanälen, Abzweig - , Klemmdosen,
Leuchten, Steckdosen oder Lichtschaltern hat nicht zu
erfolgen.

Der Nutzer stellt eine örtliche Begleitung mit
Schlüsselgewalt bei.
Menge: 1,000 psch

**4.2.80 Erstellen Prüfbericht**
*** Pauschalposition
Erstellen Prüfbericht
Erstellen eines Aussagekräftigen Berichtes mit mind.
Inhalt:
- Resultat/ Beurteilung der Messungen
- Mängelbericht
- Maßnahmen zur Mängelbeseitigung
- Einstufung der Mängel in Prioritäten (Ampelregelung)
Menge: 1,000 psch

### Bereich 5 Funktionsgebäude M / GZD Sigmaringen / Wiederkehrende Prüfung E-Installation bis 1000V gem. DGUV Vorschrift 4

*Hinweis: Besonderheiten*
Besonderheiten:
Pforte
1 Netzwerk Verteiler
Brandmeldezentrale, flächendeckend überwacht
Einzelbatterieanlage Sicherheitsbeleuchtung vorhanden

#### Abschnitt 5.1 Sichtprüfung GZD Sigmaringen

*Hinweis: Prüfung durch Besichtigen*
Die Sichtprüfung nach DIN VDE 0105-100/A1 umfasst folgende Arbeitsschritte:

- Überprüfen der Klemmenverbindungen einschließlich
- Nachziehen evtl. lockerer Klemmverbindungen
- Überprüfung auf Einhaltung der Berührungssicherheit
- Überprüfen der Beschriftung der Betriebsmittel
- Überprüfen der Stromkreislegende
- Reinigung mit Pinsel und Staubsauger
- Gefährdungsbezogene Prüffristenermittlung
- Anbringung einer Prüfplakette mit Datum der nächsten Prüfung
- Erstellen eines Prüfprotokolls maschinell in Papierform und auf Datenträger im Format pdf
- Dokumentation von Mängeln mit Foto (in Papierform und auf Datenträger)

**5.1.20 Besichtigung Etagenverteiler**
Besichtigung Gebäudehauptverteiler
- Visuelle Besichtigung eines Gebäudehauptverteilers
und bildliche
Dokumentieren
- Aus der Bildlichen Dokumentation muss u.a. Datum und
Ort herausgehen
Aus diesem Verteiler werden u.a. die Etagenverteiler
versorgt.
Menge: 1,000 St

#### Abschnitt 5.2 Messprüfung GZD Sigmaringen

*Hinweis: Prüfung durch Erproben und Messen (Stromkreise)*
Die Prüfung umfasst folgende Arbeitsschritte:

Aufnahme

- der Kabelquerschnitte
- der Abschaltbedingungen der Überstromschutzorgane
- des Auslösestroms der Fehlerstromschutzschalter

Messen

- Durchgängigkeit des Schutzleiters (alle zugänglichen Schutzleiteranschlüsse = 100%-Messung)
- der Betriebsspannung
- Widerstand Fehlerschleife (kürzeste und längste Verbindung)
- Isolationswiderstand (zwingend zwischen allen aktiven Leitern (L1, L2, L3 und N) und Schutzleiter messen; Messspannung 500V DC, (250V DC nur in berechtigten Ausnahmefällen)
- des Auslösestroms der FI-Schutzschalter
- der Auslösezeit der FI-Schutzschalter
- Überprüfung Rechtsdrehfeld, insbesondere bei Steckdosen

- Erstellen eines Prüfprotokolls maschinell (in Papierform und auf Datenträger in PDF

**5.2.20 Prüfen Endstromkreis 1 phasig**
Messen- Prüfen Endstromkreis 1 phasig
Messen und Prüfen nach DIN/ VDE und DGUV
Menge: 49,000 St

**5.2.30 Prüfen Endstromkreis mehrphasig**
Messen -Prüfen Endstromkreis mehrphasig
Messen und Prüfen nach DIN/ VDE und DGUV
Menge: 28,000 St

**5.2.40 Prüfen Hauptzuleitung mehrphasig**
Messen -Prüfen Hauptzuleitung mehrphasig
Messen und Prüfen nach DIN/ VDE und DGUV
Menge: 1,000 St

**5.2.50 Prüfen Klemmen 5 polig Hauptleitungen ab 10 qmm auf festen Sitz**
Prüfen Klemmen 5 polig Hauptleitungen ab 10 qmm auf
festen Sitz
Es sind alle Hauptklemmen je Verteiler auf festen Sitz
z u prüfen.
Ein Arbeiten unter Spannung ist nicht auszuschließen
und entsprechend zu Berücksichtigen.
Menge: 2,000 St

**5.2.70 Besichtigung el. Anlage Gebäude**
*** Pauschalposition
Besichtigung el. Anlage Gebäude
Örtliche Besichtigung der el. Anlage auch während der
Messungen
Es soll nur die el. Anlage, soweit frei ersichtlich,
besichtigt werden.
Eine evtl. Demontage / Öffnen von z. B.
Leitungsführungskanälen, Abzweig - , Klemmdosen,
Leuchten, Steckdosen oder Lichtschaltern hat nicht zu
erfolgen.

Der Nutzer stellt eine örtliche Begleitung mit
Schlüsselgewalt bei.
Menge: 1,000 psch

**5.2.80 Erstellen Prüfbericht**
*** Pauschalposition
Erstellen Prüfbericht
Erstellen eines Aussagekräftigen Berichtes mit mind.
Inhalt:
- Resultat/ Beurteilung der Messungen
- Mängelbericht
- Maßnahmen zur Mängelbeseitigung
- Einstufung der Mängel in Prioritäten (Ampelregelung)
Menge: 1,000 psch

### Bereich 6 Funktionsgebäude N / GZD Sigmaringen / Wiederkehrende Prüfung E-Installation bis 1000V gem. DGUV Vorschrift 4

*Hinweis: Besonderheiten*
Besonderheiten :
Verwaltung
1 Netzwerk- Unterverteiler vorhanden
Brandmeldeunterzentrale, flächendeckend überwacht
1 RWA - Anlage vorhanden
Personenaufzug vorhanden
KNX - System
Zentralbatterieanlage Sicherheitsbeleuchtung vorhanden

#### Abschnitt 6.1 Sichtprüfung GZD Sigmaringen

*Hinweis: Prüfung durch Besichtigen*
Die Sichtprüfung nach DIN VDE 0105-100/A1 umfasst folgende Arbeitsschritte:

- Überprüfen der Klemmenverbindungen einschließlich
- Nachziehen evtl. lockerer Klemmverbindungen
- Überprüfung auf Einhaltung der Berührungssicherheit
- Überprüfen der Beschriftung der Betriebsmittel
- Überprüfen der Stromkreislegende
- Reinigung mit Pinsel und Staubsauger
- Gefährdungsbezogene Prüffristenermittlung
- Anbringung einer Prüfplakette mit Datum der nächsten Prüfung
- Erstellen eines Prüfprotokolls maschinell in Papierform und auf Datenträger im Format pdf
- Dokumentation von Mängeln mit Foto (in Papierform und auf Datenträger)

**6.1.10 Besichtigung Gebäudehauptverteiler**
Besichtigung Gebäudehauptverteiler
- Visuelle Besichtigung eines Gebäudehauptverteilers
und bildliche
Dokumentieren
- Aus der Bildlichen Dokumentation muss u.a. Datum und
Ort herausgehen
Aus diesem Verteiler werden u.a. die Etagenverteiler
versorgt.
Menge: 1,000 St

**6.1.20 Besichtigung Etagenverteiler**
Besichtigung Etagenverteiler
- Visuelle Besichtigung eines Etagen - Unterverteilers
und bildliche
Dokumentieren
- Aus der Bildlichen Dokumentation muss u.a. Datum und
Ort herausgehen
Aus diesem Etagenverteiler werden die Stromkreise im
jeweiligen Bereich versorgt.
Menge: 5,000 St

#### Abschnitt 6.2 Messprüfung GZD Sigmaringen

*Hinweis: Prüfung durch Erproben und Messen (Stromkreise)*
Die Prüfung umfasst folgende Arbeitsschritte:

Aufnahme

- der Kabelquerschnitte
- der Abschaltbedingungen der Überstromschutzorgane
- des Auslösestroms der Fehlerstromschutzschalter

Messen

- Durchgängigkeit des Schutzleiters (alle zugänglichen Schutzleiteranschlüsse = 100%-Messung)
- der Betriebsspannung
- Widerstand Fehlerschleife (kürzeste und längste Verbindung)
- Isolationswiderstand (zwingend zwischen allen aktiven Leitern (L1, L2, L3 und N) und Schutzleiter messen; Messspannung 500V DC, (250V DC nur in berechtigten Ausnahmefällen)
- des Auslösestroms der FI-Schutzschalter
- der Auslösezeit der FI-Schutzschalter
- Überprüfung Rechtsdrehfeld, insbesondere bei Steckdosen

- Erstellen eines Prüfprotokolls maschinell (in Papierform und auf Datenträger in PDF

**6.2.20 Prüfen Endstromkreis 1 phasig**
Messen- Prüfen Endstromkreis 1 phasig
Messen und Prüfen nach DIN/ VDE und DGUV
Menge: 195,000 St

**6.2.30 Prüfen Endstromkreis mehrphasig**
Messen -Prüfen Endstromkreis mehrphasig
Messen und Prüfen nach DIN/ VDE und DGUV
Menge: 28,000 St

**6.2.40 Prüfen Hauptzuleitung mehrphasig**
Messen -Prüfen Hauptzuleitung mehrphasig
Messen und Prüfen nach DIN/ VDE und DGUV
Menge: 6,000 St

**6.2.50 Prüfen Klemmen 5 polig Hauptleitungen ab 10 qmm auf festen Sitz**
Prüfen Klemmen 5 polig Hauptleitungen ab 10 qmm auf
festen Sitz
Es sind alle Hauptklemmen je Verteiler auf festen Sitz
z u prüfen.
Ein Arbeiten unter Spannung ist nicht auszuschließen
und entsprechend zu Berücksichtigen.
Menge: 6,000 St

**6.2.60 Prüfen Stromversorgungsverteiler Netzwerk-, Servertechnik**
Prüfen Stromversorgungsverteiler Netzwerk-,
Servertechnik
Die Verteiler versorgen nur einen sehr begrenzen
Bereich wie:
- Netzwerk-, Serverschränke.
- Prüfung von bis zu 3 Stromkreisen 1 phasige pro
Verteiler.
Die Prüfung hat in sehr enger Abstimmung mit der IT -
Abteilung am Standort zu erfolgen.
Messen und Prüfen nach DIN/ VDE und DGUV
Menge: 1,000 St

**6.2.70 Öffnen und Begutachten einer offensichtlich thermisch beanspruchten Leuchte**
Prüfung durch Erproben und Messen
Menge: 10,000 St

**6.2.80 Besichtigung el. Anlage Gebäude**
*** Pauschalposition
Besichtigung el. Anlage Gebäude
Örtliche Besichtigung der el. Anlage auch während der
Messungen
Es soll nur die el. Anlage, soweit frei ersichtlich,
besichtigt werden.
Eine evtl. Demontage / Öffnen von z. B.
Leitungsführungskanälen, Abzweig - , Klemmdosen,
Leuchten, Steckdosen oder Lichtschaltern hat nicht zu
erfolgen.

Der Nutzer stellt eine örtliche Begleitung mit
Schlüsselgewalt bei.
Menge: 1,000 psch

**6.2.90 Erstellen Prüfbericht**
*** Pauschalposition
Erstellen Prüfbericht
Erstellen eines Aussagekräftigen Berichtes mit mind.
Inhalt:
- Resultat/ Beurteilung der Messungen
- Mängelbericht
- Maßnahmen zur Mängelbeseitigung
- Einstufung der Mängel in Prioritäten (Ampelregelung)
Menge: 1,000 psch

### Bereich 7 Funktionsgebäude O / GZD Sigmaringen / Wiederkehrende Prüfung E-Installation bis 1000V gem. DGUV Vorschrift 4

*Hinweis: Besonderheiten*
Besonderheiten:
Lager (ehemals Schwimmbad)
1 Netzwerk- Verteiler
Brandmeldeunterzentrale, flächendeckend überwacht
Zentralbatterieanlage Sicherheitsbeleuchtung
stillgelegt

#### Abschnitt 7.1 Sichtprüfung GZD Sigmaringen

*Hinweis: Prüfung durch Besichtigen*
Die Sichtprüfung nach DIN VDE 0105-100/A1 umfasst folgende Arbeitsschritte:

- Überprüfen der Klemmenverbindungen einschließlich
- Nachziehen evtl. lockerer Klemmverbindungen
- Überprüfung auf Einhaltung der Berührungssicherheit
- Überprüfen der Beschriftung der Betriebsmittel
- Überprüfen der Stromkreislegende
- Reinigung mit Pinsel und Staubsauger
- Gefährdungsbezogene Prüffristenermittlung
- Anbringung einer Prüfplakette mit Datum der nächsten Prüfung
- Erstellen eines Prüfprotokolls maschinell in Papierform und auf Datenträger im Format pdf
- Dokumentation von Mängeln mit Foto (in Papierform und auf Datenträger)

**7.1.20 Besichtigung Etagenverteiler**
Besichtigung Etagenverteiler
- Visuelle Besichtigung eines Etagen - Unterverteilers
und bildliche
Dokumentieren
- Aus der Bildlichen Dokumentation muss u.a. Datum und
Ort herausgehen
Aus diesem Etagenverteiler werden die Stromkreise im
jeweiligen Bereich versorgt.
Menge: 1,000 St

#### Abschnitt 7.2 Messprüfung GZD Sigmaringen

*Hinweis: Prüfung durch Erproben und Messen (Stromkreise)*
Die Prüfung umfasst folgende Arbeitsschritte:

Aufnahme

- der Kabelquerschnitte
- der Abschaltbedingungen der Überstromschutzorgane
- des Auslösestroms der Fehlerstromschutzschalter

Messen

- Durchgängigkeit des Schutzleiters (alle zugänglichen Schutzleiteranschlüsse = 100%-Messung)
- der Betriebsspannung
- Widerstand Fehlerschleife (kürzeste und längste Verbindung)
- Isolationswiderstand (zwingend zwischen allen aktiven Leitern (L1, L2, L3 und N) und Schutzleiter messen; Messspannung 500V DC, (250V DC nur in berechtigten Ausnahmefällen)
- des Auslösestroms der FI-Schutzschalter
- der Auslösezeit der FI-Schutzschalter
- Überprüfung Rechtsdrehfeld, insbesondere bei Steckdosen

- Erstellen eines Prüfprotokolls maschinell (in Papierform und auf Datenträger in PDF

**7.2.20 Prüfen Endstromkreis 1 phasig**
Messen- Prüfen Endstromkreis 1 phasig
Messen und Prüfen nach DIN/ VDE und DGUV
Menge: 38,000 St

**7.2.30 Prüfen Endstromkreis mehrphasig**
Messen -Prüfen Endstromkreis mehrphasig
Messen und Prüfen nach DIN/ VDE und DGUV
Menge: 27,000 St

**7.2.40 Prüfen Hauptzuleitung mehrphasig**
Messen -Prüfen Hauptzuleitung mehrphasig
Messen und Prüfen nach DIN/ VDE und DGUV
Menge: 1,000 St

**7.2.50 Prüfen Klemmen 5 polig Hauptleitungen ab 10 qmm auf festen Sitz**
Prüfen Klemmen 5 polig Hauptleitungen ab 10 qmm auf
festen Sitz
Es sind alle Hauptklemmen je Verteiler auf festen Sitz
z u prüfen.
Ein Arbeiten unter Spannung ist nicht auszuschließen
und entsprechend zu Berücksichtigen.
Menge: 1,000 St

**7.2.60 Öffnen und Begutachten einer offensichtlich thermisch beanspruchten Leuchte**
Prüfung durch Erproben und Messen
Menge: 10,000 St

**7.2.70 Besichtigung el. Anlage Gebäude**
*** Pauschalposition
Besichtigung el. Anlage Gebäude
Örtliche Besichtigung der el. Anlage auch während der
Messungen
Es soll nur die el. Anlage, soweit frei ersichtlich,
besichtigt werden.
Eine evtl. Demontage / Öffnen von z. B.
Leitungsführungskanälen, Abzweig - , Klemmdosen,
Leuchten, Steckdosen oder Lichtschaltern hat nicht zu
erfolgen.

Der Nutzer stellt eine örtliche Begleitung mit
Schlüsselgewalt bei.
Menge: 1,000 psch

**7.2.80 Erstellen Prüfbericht**
*** Pauschalposition
Erstellen Prüfbericht
Erstellen eines Aussagekräftigen Berichtes mit mind.
Inhalt:
- Resultat/ Beurteilung der Messungen
- Mängelbericht
- Maßnahmen zur Mängelbeseitigung
- Einstufung der Mängel in Prioritäten (Ampelregelung)
Menge: 1,000 psch

### Bereich 8 Funktionsgebäude P / GZD Sigmaringen / Wiederkehrende Prüfung E-Installation bis 1000V gem. DGUV Vorschrift 4

#### Abschnitt 8.1 Sichtprüfung GZD Sigmaringen

*Hinweis: Prüfung durch Besichtigen*
Die Sichtprüfung nach DIN VDE 0105-100/A1 umfasst folgende Arbeitsschritte:

- Überprüfen der Klemmenverbindungen einschließlich
- Nachziehen evtl. lockerer Klemmverbindungen
- Überprüfung auf Einhaltung der Berührungssicherheit
- Überprüfen der Beschriftung der Betriebsmittel
- Überprüfen der Stromkreislegende
- Reinigung mit Pinsel und Staubsauger
- Gefährdungsbezogene Prüffristenermittlung
- Anbringung einer Prüfplakette mit Datum der nächsten Prüfung
- Erstellen eines Prüfprotokolls maschinell in Papierform und auf Datenträger im Format pdf
- Dokumentation von Mängeln mit Foto (in Papierform und auf Datenträger)

**8.1.20 Besichtigung Etagenverteiler**
Besichtigung Etagenverteiler
- Visuelle Besichtigung eines Etagen - Unterverteilers
und bildliche
Dokumentieren
- Aus der Bildlichen Dokumentation muss u.a. Datum und
Ort herausgehen
Aus diesem Etagenverteiler werden die Stromkreise im
jeweiligen Bereich versorgt.
Menge: 2,000 St

#### Abschnitt 8.2 Messprüfung GZD Sigmaringen

*Hinweis: Prüfung durch Erproben und Messen (Stromkreise)*
Die Prüfung umfasst folgende Arbeitsschritte:

Aufnahme

- der Kabelquerschnitte
- der Abschaltbedingungen der Überstromschutzorgane
- des Auslösestroms der Fehlerstromschutzschalter

Messen

- Durchgängigkeit des Schutzleiters (alle zugänglichen Schutzleiteranschlüsse = 100%-Messung)
- der Betriebsspannung
- Widerstand Fehlerschleife (kürzeste und längste Verbindung)
- Isolationswiderstand (zwingend zwischen allen aktiven Leitern (L1, L2, L3 und N) und Schutzleiter messen; Messspannung 500V DC, (250V DC nur in berechtigten Ausnahmefällen)
- des Auslösestroms der FI-Schutzschalter
- der Auslösezeit der FI-Schutzschalter
- Überprüfung Rechtsdrehfeld, insbesondere bei Steckdosen

- Erstellen eines Prüfprotokolls maschinell (in Papierform und auf Datenträger in PDF

**8.2.20 Prüfen Endstromkreis 1 phasig**
Messen- Prüfen Endstromkreis 1 phasig
Messen und Prüfen nach DIN/ VDE und DGUV
Menge: 13,000 St

**8.2.30 Prüfen Endstromkreis mehrphasig**
Messen -Prüfen Endstromkreis mehrphasig
Messen und Prüfen nach DIN/ VDE und DGUV
Menge: 5,000 St

**8.2.40 Prüfen Hauptzuleitung mehrphasig**
Messen -Prüfen Hauptzuleitung mehrphasig
Messen und Prüfen nach DIN/ VDE und DGUV
Menge: 2,000 St

**8.2.50 Prüfen Klemmen 5 polig Hauptleitungen ab 10 qmm auf festen Sitz**
Prüfen Klemmen 5 polig Hauptleitungen ab 10 qmm auf
festen Sitz
Es sind alle Hauptklemmen je Verteiler auf festen Sitz
z u prüfen.
Ein Arbeiten unter Spannung ist nicht auszuschließen
und entsprechend zu Berücksichtigen.
Menge: 1,000 St

**8.2.60 Öffnen und Begutachten einer offensichtlich thermisch beanspruchten Leuchte**
Öffnen und Begutachten einer offensichtlich thermisch
beanspruchten Einbau-, Aufbauleuchte.
Arbeitshöhe bis 4 m
Menge: 5,000 St

**8.2.70 Besichtigung el. Anlage Gebäude**
*** Pauschalposition
Besichtigung el. Anlage Gebäude
Örtliche Besichtigung der el. Anlage auch während der
Messungen
Es soll nur die el. Anlage, soweit frei ersichtlich,
besichtigt werden.
Eine evtl. Demontage / Öffnen von z. B.
Leitungsführungskanälen, Abzweig - , Klemmdosen,
Leuchten, Steckdosen oder Lichtschaltern hat nicht zu
erfolgen.

Der Nutzer stellt eine örtliche Begleitung mit
Schlüsselgewalt bei.
Menge: 1,000 psch

**8.2.80 Erstellen Prüfbericht**
*** Pauschalposition
Erstellen Prüfbericht
Erstellen eines Aussagekräftigen Berichtes mit mind.
Inhalt:
- Resultat/ Beurteilung der Messungen
- Mängelbericht
- Maßnahmen zur Mängelbeseitigung
- Einstufung der Mängel in Prioritäten (Ampelregelung)
Menge: 1,000 psch

### Bereich 9 Funktionsgebäude R / GZD Sigmaringen / Wiederkehrende Prüfung E-Installation bis 1000V gem. DGUV Vorschrift 4

*Hinweis: Besonderheiten*
Besonderheiten :
Verwaltung
1 Netzwerk- Verteiler
Einzelbatterieanlage Sicherheitsbeleuchtung vorhanden

#### Abschnitt 9.1 Sichtprüfung GZD Sigmaringen

*Hinweis: Prüfung durch Besichtigen*
Die Sichtprüfung nach DIN VDE 0105-100/A1 umfasst folgende Arbeitsschritte:

- Überprüfen der Klemmenverbindungen einschließlich
- Nachziehen evtl. lockerer Klemmverbindungen
- Überprüfung auf Einhaltung der Berührungssicherheit
- Überprüfen der Beschriftung der Betriebsmittel
- Überprüfen der Stromkreislegende
- Reinigung mit Pinsel und Staubsauger
- Gefährdungsbezogene Prüffristenermittlung
- Anbringung einer Prüfplakette mit Datum der nächsten Prüfung
- Erstellen eines Prüfprotokolls maschinell in Papierform und auf Datenträger im Format pdf
- Dokumentation von Mängeln mit Foto (in Papierform und auf Datenträger)

**9.1.20 Besichtigung Etagenverteiler**
Besichtigung Etagenverteiler
- Visuelle Besichtigung eines Etagen - Unterverteilers
und bildliche
Dokumentieren
- Aus der Bildlichen Dokumentation muss u.a. Datum und
Ort herausgehen
Aus diesem Etagenverteiler werden die Stromkreise im
jeweiligen Bereich versorgt.
Menge: 4,000 St

#### Abschnitt 9.2 Messprüfung GZD Sigmaringen

*Hinweis: Prüfung durch Erproben und Messen (Stromkreise)*
Die Prüfung umfasst folgende Arbeitsschritte:

Aufnahme

- der Kabelquerschnitte
- der Abschaltbedingungen der Überstromschutzorgane
- des Auslösestroms der Fehlerstromschutzschalter

Messen

- Durchgängigkeit des Schutzleiters (alle zugänglichen Schutzleiteranschlüsse = 100%-Messung)
- der Betriebsspannung
- Widerstand Fehlerschleife (kürzeste und längste Verbindung)
- Isolationswiderstand (zwingend zwischen allen aktiven Leitern (L1, L2, L3 und N) und Schutzleiter messen; Messspannung 500V DC, (250V DC nur in berechtigten Ausnahmefällen)
- des Auslösestroms der FI-Schutzschalter
- der Auslösezeit der FI-Schutzschalter
- Überprüfung Rechtsdrehfeld, insbesondere bei Steckdosen

- Erstellen eines Prüfprotokolls maschinell (in Papierform und auf Datenträger in PDF

**9.2.20 Prüfen Endstromkreis 1 phasig**
Messen- Prüfen Endstromkreis 1 phasig
Messen und Prüfen nach DIN/ VDE und DGUV
Menge: 94,000 St

**9.2.30 Prüfen Endstromkreis mehrphasig**
Messen -Prüfen Endstromkreis mehrphasig
Messen und Prüfen nach DIN/ VDE und DGUV
Menge: 28,000 St

**9.2.40 Prüfen Hauptzuleitung mehrphasig**
Messen -Prüfen Hauptzuleitung mehrphasig
Messen und Prüfen nach DIN/ VDE und DGUV
Menge: 4,000 St

**9.2.50 Prüfen Klemmen 5 polig Hauptleitungen ab 10 qmm auf festen Sitz**
Prüfen Klemmen 5 polig Hauptleitungen ab 10 qmm auf
festen Sitz
Es sind alle Hauptklemmen je Verteiler auf festen Sitz
z u prüfen.
Ein Arbeiten unter Spannung ist nicht auszuschließen
und entsprechend zu Berücksichtigen.
Menge: 4,000 St

**9.2.60 Öffnen und Begutachten einer offensichtlich thermisch beanspruchten Leuchte**
Öffnen und Begutachten einer offensichtlich thermisch
beanspruchten Einbau-, Aufbauleuchte.
Arbeitshöhe bis 4 m
Menge: 10,000 St

**9.2.70 Besichtigung el. Anlage Gebäude**
*** Pauschalposition
Besichtigung el. Anlage Gebäude
Örtliche Besichtigung der el. Anlage auch während der
Messungen
Es soll nur die el. Anlage, soweit frei ersichtlich,
besichtigt werden.
Eine evtl. Demontage / Öffnen von z. B.
Leitungsführungskanälen, Abzweig - , Klemmdosen,
Leuchten, Steckdosen oder Lichtschaltern hat nicht zu
erfolgen.

Der Nutzer stellt eine örtliche Begleitung mit
Schlüsselgewalt bei.
Menge: 1,000 psch

**9.2.80 Erstellen Prüfbericht**
*** Pauschalposition
Erstellen Prüfbericht
Erstellen eines Aussagekräftigen Berichtes mit mind.
Inhalt:
- Resultat/ Beurteilung der Messungen
- Mängelbericht
- Maßnahmen zur Mängelbeseitigung
- Einstufung der Mängel in Prioritäten (Ampelregelung)
Menge: 1,000 psch

### Bereich 10 Funktionsgebäude S / GZD Sigmaringen / Wiederkehrende Prüfung E-Installation bis 1000V gem. DGUV Vorschrift 4

*Hinweis: Besonderheiten*
Besonderheiten:
Raumschießanlage
1 Netzwerk- Unterverteiler vorhanden
1 Einbruchmeldezentrale vorhanden
Schießtechnik vorhanden

#### Abschnitt 10.1 Sichtprüfung GZD Sigmaringen

*Hinweis: Prüfung durch Besichtigen*
Die Sichtprüfung nach DIN VDE 0105-100/A1 umfasst folgende Arbeitsschritte:

- Überprüfen der Klemmenverbindungen einschließlich
- Nachziehen evtl. lockerer Klemmverbindungen
- Überprüfung auf Einhaltung der Berührungssicherheit
- Überprüfen der Beschriftung der Betriebsmittel
- Überprüfen der Stromkreislegende
- Reinigung mit Pinsel und Staubsauger
- Gefährdungsbezogene Prüffristenermittlung
- Anbringung einer Prüfplakette mit Datum der nächsten Prüfung
- Erstellen eines Prüfprotokolls maschinell in Papierform und auf Datenträger im Format pdf
- Dokumentation von Mängeln mit Foto (in Papierform und auf Datenträger)

**10.1.10 Besichtigung Gebäudehauptverteiler**
Besichtigung Gebäudehauptverteiler
- Visuelle Besichtigung eines Gebäudehauptverteilers
und bildliche
Dokumentieren
- Aus der Bildlichen Dokumentation muss u.a. Datum und
Ort herausgehen
Aus diesem Verteiler werden u.a. die Etagenverteiler
versorgt.
Menge: 1,000 St

**10.1.20 Besichtigung Etagenverteiler**
Besichtigung Etagenverteiler
- Visuelle Besichtigung eines Etagen - Unterverteilers
und bildliche
Dokumentieren
- Aus der Bildlichen Dokumentation muss u.a. Datum und
Ort herausgehen
Aus diesem Etagenverteiler werden die Stromkreise im
jeweiligen Bereich versorgt.
Menge: 1,000 St

#### Abschnitt 10.2 Messprüfung GZD Sigmaringen

*Hinweis: Prüfung durch Erproben und Messen (Stromkreise)*
Die Prüfung umfasst folgende Arbeitsschritte:

Aufnahme

- der Kabelquerschnitte
- der Abschaltbedingungen der Überstromschutzorgane
- des Auslösestroms der Fehlerstromschutzschalter

Messen

- Durchgängigkeit des Schutzleiters (alle zugänglichen Schutzleiteranschlüsse = 100%-Messung)
- der Betriebsspannung
- Widerstand Fehlerschleife (kürzeste und längste Verbindung)
- Isolationswiderstand (zwingend zwischen allen aktiven Leitern (L1, L2, L3 und N) und Schutzleiter messen; Messspannung 500V DC, (250V DC nur in berechtigten Ausnahmefällen)
- des Auslösestroms der FI-Schutzschalter
- der Auslösezeit der FI-Schutzschalter
- Überprüfung Rechtsdrehfeld, insbesondere bei Steckdosen

- Erstellen eines Prüfprotokolls maschinell (in Papierform und auf Datenträger in PDF

**10.2.20 Prüfen Endstromkreis 1 phasig**
Messen- Prüfen Endstromkreis 1 phasig
Messen und Prüfen nach DIN/ VDE und DGUV
Menge: 58,000 St

**10.2.30 Prüfen Endstromkreis mehrphasig**
Messen -Prüfen Endstromkreis mehrphasig
Messen und Prüfen nach DIN/ VDE und DGUV
Menge: 13,000 St

**10.2.40 Prüfen Hauptzuleitung mehrphasig**
Messen -Prüfen Hauptzuleitung mehrphasig
Messen und Prüfen nach DIN/ VDE und DGUV
Menge: 2,000 St

**10.2.50 Prüfen Klemmen 5 polig Hauptleitungen ab 10 qmm auf festen Sitz**
Prüfen Klemmen 5 polig Hauptleitungen ab 10 qmm auf
festen Sitz
Es sind alle Hauptklemmen je Verteiler auf festen Sitz
z u prüfen.
Ein Arbeiten unter Spannung ist nicht auszuschließen
und entsprechend zu Berücksichtigen.
Menge: 2,000 St

**10.2.60 Öffnen und Begutachten einer offensichtlich thermisch beanspruchten Leuchte**
Prüfung durch Erproben und Messen
Menge: 10,000 St

**10.2.70 Besichtigung el. Anlage Gebäude**
*** Pauschalposition
Besichtigung el. Anlage Gebäude
Örtliche Besichtigung der el. Anlage auch während der
Messungen
Es soll nur die el. Anlage, soweit frei ersichtlich,
besichtigt werden.
Eine evtl. Demontage / Öffnen von z. B.
Leitungsführungskanälen, Abzweig - , Klemmdosen,
Leuchten, Steckdosen oder Lichtschaltern hat nicht zu
erfolgen.

Der Nutzer stellt eine örtliche Begleitung mit
Schlüsselgewalt bei.
Menge: 1,000 psch

**10.2.80 Erstellen Prüfbericht**
*** Pauschalposition
Erstellen Prüfbericht
Erstellen eines Aussagekräftigen Berichtes mit mind.
Inhalt:
- Resultat/ Beurteilung der Messungen
- Mängelbericht
- Maßnahmen zur Mängelbeseitigung
- Einstufung der Mängel in Prioritäten (Ampelregelung)
Menge: 1,000 psch

### Bereich 11 Funktionsgebäude T / GZD Sigmaringen / Wiederkehrende Prüfung E-Installation bis 1000V gem. DGUV Vorschrift 4

*Hinweis: Besonderheiten*
Besonderheiten :
Sporthalle, Werkstätten
1 Netzwerk- Verteiler
Brandmeldeunterzentrale, flächendeckend überwacht
Besonderheit Schreinerei, Werkstätten Maler
Einzelbatterieanlage Sicherheitsbeleuchtung vorhanden

#### Abschnitt 11.1 Sichtprüfung GZD Sigmaringen

*Hinweis: Prüfung durch Besichtigen*
Die Sichtprüfung nach DIN VDE 0105-100/A1 umfasst folgende Arbeitsschritte:

- Überprüfen der Klemmenverbindungen einschließlich
- Nachziehen evtl. lockerer Klemmverbindungen
- Überprüfung auf Einhaltung der Berührungssicherheit
- Überprüfen der Beschriftung der Betriebsmittel
- Überprüfen der Stromkreislegende
- Reinigung mit Pinsel und Staubsauger
- Gefährdungsbezogene Prüffristenermittlung
- Anbringung einer Prüfplakette mit Datum der nächsten Prüfung
- Erstellen eines Prüfprotokolls maschinell in Papierform und auf Datenträger im Format pdf
- Dokumentation von Mängeln mit Foto (in Papierform und auf Datenträger)

**11.1.10 Besichtigung Gebäudehauptverteiler**
Besichtigung Gebäudehauptverteiler
- Visuelle Besichtigung eines Gebäudehauptverteilers
und bildliche
Dokumentieren
- Aus der Bildlichen Dokumentation muss u.a. Datum und
Ort herausgehen
Aus diesem Verteiler werden u.a. die Etagenverteiler
versorgt.
Menge: 1,000 St

**11.1.20 Besichtigung Etagenverteiler**
Besichtigung Etagenverteiler
- Visuelle Besichtigung eines Etagen - Unterverteilers
und bildliche
Dokumentieren
- Aus der Bildlichen Dokumentation muss u.a. Datum und
Ort herausgehen
Aus diesem Etagenverteiler werden die Stromkreise im
jeweiligen Bereich versorgt.
Menge: 4,000 St

#### Abschnitt 11.2 Messprüfung GZD Sigmaringen

*Hinweis: Prüfung durch Erproben und Messen (Stromkreise)*
Die Prüfung umfasst folgende Arbeitsschritte:

Aufnahme

- der Kabelquerschnitte
- der Abschaltbedingungen der Überstromschutzorgane
- des Auslösestroms der Fehlerstromschutzschalter

Messen

- Durchgängigkeit des Schutzleiters (alle zugänglichen Schutzleiteranschlüsse = 100%-Messung)
- der Betriebsspannung
- Widerstand Fehlerschleife (kürzeste und längste Verbindung)
- Isolationswiderstand (zwingend zwischen allen aktiven Leitern (L1, L2, L3 und N) und Schutzleiter messen; Messspannung 500V DC, (250V DC nur in berechtigten Ausnahmefällen)
- des Auslösestroms der FI-Schutzschalter
- der Auslösezeit der FI-Schutzschalter
- Überprüfung Rechtsdrehfeld, insbesondere bei Steckdosen

- Erstellen eines Prüfprotokolls maschinell (in Papierform und auf Datenträger in PDF

**11.2.20 Prüfen Endstromkreis 1 phasig**
Messen- Prüfen Endstromkreis 1 phasig
Messen und Prüfen nach DIN/ VDE und DGUV
Menge: 97,000 St

**11.2.30 Prüfen Endstromkreis mehrphasig**
Messen -Prüfen Endstromkreis mehrphasig
Messen und Prüfen nach DIN/ VDE und DGUV
Menge: 35,000 St

**11.2.40 Prüfen Hauptzuleitung mehrphasig**
Messen -Prüfen Hauptzuleitung mehrphasig
Messen und Prüfen nach DIN/ VDE und DGUV
Menge: 5,000 St

**11.2.50 Prüfen Klemmen 5 polig Hauptleitungen ab 10 qmm auf festen Sitz**
Prüfen Klemmen 5 polig Hauptleitungen ab 10 qmm auf
festen Sitz
Es sind alle Hauptklemmen je Verteiler auf festen Sitz
z u prüfen.
Ein Arbeiten unter Spannung ist nicht auszuschließen
und entsprechend zu Berücksichtigen.
Menge: 5,000 St

**11.2.60 Öffnen und Begutachten einer offensichtlich thermisch beanspruchten Leuchte**
Prüfung durch Erproben und Messen
Menge: 10,000 St

**11.2.70 Besichtigung el. Anlage Gebäude**
*** Pauschalposition
Besichtigung el. Anlage Gebäude
Örtliche Besichtigung der el. Anlage auch während der
Messungen
Es soll nur die el. Anlage, soweit frei ersichtlich,
besichtigt werden.
Eine evtl. Demontage / Öffnen von z. B.
Leitungsführungskanälen, Abzweig - , Klemmdosen,
Leuchten, Steckdosen oder Lichtschaltern hat nicht zu
erfolgen.

Der Nutzer stellt eine örtliche Begleitung mit
Schlüsselgewalt bei.
Menge: 1,000 psch

**11.2.80 Erstellen Prüfbericht**
*** Pauschalposition
Erstellen Prüfbericht
Erstellen eines Aussagekräftigen Berichtes mit mind.
Inhalt:
- Resultat/ Beurteilung der Messungen
- Mängelbericht
- Maßnahmen zur Mängelbeseitigung
- Einstufung der Mängel in Prioritäten (Ampelregelung)
Menge: 1,000 psch

### Bereich 12 Außenbereich Laizer Tor / Bewässerung / GZD Sigmaringen / Wiederkehrende Prüfung E-Installation bis 1000V gem. DGUV Vorschrift 4

#### Abschnitt 12.1 Sichtprüfung GZD Sigmaringen

*Hinweis: Prüfung durch Besichtigen*
Die Sichtprüfung nach DIN VDE 0105-100/A1 umfasst folgende Arbeitsschritte:

- Überprüfen der Klemmenverbindungen einschließlich
- Nachziehen evtl. lockerer Klemmverbindungen
- Überprüfung auf Einhaltung der Berührungssicherheit
- Überprüfen der Beschriftung der Betriebsmittel
- Überprüfen der Stromkreislegende
- Reinigung mit Pinsel und Staubsauger
- Gefährdungsbezogene Prüffristenermittlung
- Anbringung einer Prüfplakette mit Datum der nächsten Prüfung
- Erstellen eines Prüfprotokolls maschinell in Papierform und auf Datenträger im Format pdf
- Dokumentation von Mängeln mit Foto (in Papierform und auf Datenträger)

**12.1.20 Besichtigung Etagenverteiler**
Besichtigung Etagenverteiler
- Visuelle Besichtigung eines Etagen - Unterverteilers
und bildliche
Dokumentieren
- Aus der Bildlichen Dokumentation muss u.a. Datum und
Ort herausgehen
Aus diesem Etagenverteiler werden die Stromkreise im
jeweiligen Bereich versorgt.
Menge: 2,000 St

#### Abschnitt 12.2 Messprüfung GZD Sigmaringen

*Hinweis: Prüfung durch Erproben und Messen (Stromkreise)*
Die Prüfung umfasst folgende Arbeitsschritte:

Aufnahme

- der Kabelquerschnitte
- der Abschaltbedingungen der Überstromschutzorgane
- des Auslösestroms der Fehlerstromschutzschalter

Messen

- Durchgängigkeit des Schutzleiters (alle zugänglichen Schutzleiteranschlüsse = 100%-Messung)
- der Betriebsspannung
- Widerstand Fehlerschleife (kürzeste und längste Verbindung)
- Isolationswiderstand (zwingend zwischen allen aktiven Leitern (L1, L2, L3 und N) und Schutzleiter messen; Messspannung 500V DC, (250V DC nur in berechtigten Ausnahmefällen)
- des Auslösestroms der FI-Schutzschalter
- der Auslösezeit der FI-Schutzschalter
- Überprüfung Rechtsdrehfeld, insbesondere bei Steckdosen

- Erstellen eines Prüfprotokolls maschinell (in Papierform und auf Datenträger in PDF

**12.2.20 Prüfen Endstromkreis 1 phasig**
Messen- Prüfen Endstromkreis 1 phasig
Messen und Prüfen nach DIN/ VDE und DGUV
Menge: 2,000 St

**12.2.30 Prüfen Endstromkreis mehrphasig**
Messen -Prüfen Endstromkreis mehrphasig
Messen und Prüfen nach DIN/ VDE und DGUV
Menge: 1,000 St

**12.2.40 Prüfen Hauptzuleitung mehrphasig**
Messen -Prüfen Hauptzuleitung mehrphasig
Messen und Prüfen nach DIN/ VDE und DGUV
Menge: 2,000 St

**12.2.50 Prüfen Klemmen 5 polig Hauptleitungen ab 10 qmm auf festen Sitz**
Prüfen Klemmen 5 polig Hauptleitungen ab 10 qmm auf
festen Sitz
Es sind alle Hauptklemmen je Verteiler auf festen Sitz
z u prüfen.
Ein Arbeiten unter Spannung ist nicht auszuschließen
und entsprechend zu Berücksichtigen.
Menge: 2,000 St

**12.2.60 Öffnen und Begutachten einer offensichtlich thermisch beanspruchten Leuchte**
Prüfung durch Erproben und Messen
Menge: 5,000 St

**12.2.70 Besichtigung el. Anlage Gebäude**
*** Pauschalposition
Besichtigung el. Anlage Gebäude
Örtliche Besichtigung der el. Anlage auch während der
Messungen
Es soll nur die el. Anlage, soweit frei ersichtlich,
besichtigt werden.
Eine evtl. Demontage / Öffnen von z. B.
Leitungsführungskanälen, Abzweig - , Klemmdosen,
Leuchten, Steckdosen oder Lichtschaltern hat nicht zu
erfolgen.

Der Nutzer stellt eine örtliche Begleitung mit
Schlüsselgewalt bei.
Menge: 1,000 psch

**12.2.80 Erstellen Prüfbericht**
*** Pauschalposition
Erstellen Prüfbericht
Erstellen eines Aussagekräftigen Berichtes mit mind.
Inhalt:
- Resultat/ Beurteilung der Messungen
- Mängelbericht
- Maßnahmen zur Mängelbeseitigung
- Einstufung der Mängel in Prioritäten (Ampelregelung)
Menge: 1,000 psch

### Bereich 13 Gebäude W 1 / GZD Sigmaringen / Wiederkehrende Prüfung E-Installation bis 1000V gem. DGUV Vorschrift 4

#### Abschnitt 13.1 Sichtprüfung GZD Sigmaringen

*Hinweis: Prüfung durch Besichtigen*
Die Sichtprüfung nach DIN VDE 0105-100/A1 umfasst folgende Arbeitsschritte:

- Überprüfen der Klemmenverbindungen einschließlich
- Nachziehen evtl. lockerer Klemmverbindungen
- Überprüfung auf Einhaltung der Berührungssicherheit
- Überprüfen der Beschriftung der Betriebsmittel
- Überprüfen der Stromkreislegende
- Reinigung mit Pinsel und Staubsauger
- Gefährdungsbezogene Prüffristenermittlung
- Anbringung einer Prüfplakette mit Datum der nächsten Prüfung
- Erstellen eines Prüfprotokolls maschinell in Papierform und auf Datenträger im Format pdf
- Dokumentation von Mängeln mit Foto (in Papierform und auf Datenträger)

**13.1.10 Besichtigung Gebäudehauptverteiler**
Besichtigung Gebäudehauptverteiler
- Visuelle Besichtigung eines Gebäudehauptverteilers
und bildliche
Dokumentieren
- Aus der Bildlichen Dokumentation muss u.a. Datum und
Ort herausgehen
Aus diesem Verteiler werden u.a. die Etagenverteiler
versorgt.
Menge: 1,000 St

**13.1.20 Besichtigung Etagenverteiler**
Besichtigung Etagenverteiler
- Visuelle Besichtigung eines Etagen - Unterverteilers
und bildliche
Dokumentieren
- Aus der Bildlichen Dokumentation muss u.a. Datum und
Ort herausgehen
Aus diesem Etagenverteiler werden die Stromkreise im
jeweiligen Bereich versorgt.
Menge: 10,000 St

**13.1.30 Besichtigung Verteiler Bewohnerzimmer**
Besichtigung Verteiler Bewohnerzimmer
U.P. Kleinverteiler mit 2x FI 2polig und ca. 2x Installations-,
Zeitrelais
- Visuelle Besichtigung eines Verteiler Bewohnerzimmer
und bildliche Dokumentieren
- Aus der Bildlichen Dokumentation muss u.a. Datum und
Ort herausgehen
Menge: 48,000 St

#### Abschnitt 13.2 Messprüfung GZD Sigmaringen

*Hinweis: Prüfung durch Erproben und Messen (Stromkreise)*
Die Prüfung umfasst folgende Arbeitsschritte:

Aufnahme

- der Kabelquerschnitte
- der Abschaltbedingungen der Überstromschutzorgane
- des Auslösestroms der Fehlerstromschutzschalter

Messen

- Durchgängigkeit des Schutzleiters (alle zugänglichen Schutzleiteranschlüsse = 100%-Messung)
- der Betriebsspannung
- Widerstand Fehlerschleife (kürzeste und längste Verbindung)
- Isolationswiderstand (zwingend zwischen allen aktiven Leitern (L1, L2, L3 und N) und Schutzleiter messen; Messspannung 500V DC, (250V DC nur in berechtigten Ausnahmefällen)
- des Auslösestroms der FI-Schutzschalter
- der Auslösezeit der FI-Schutzschalter
- Überprüfung Rechtsdrehfeld, insbesondere bei Steckdosen

- Erstellen eines Prüfprotokolls maschinell (in Papierform und auf Datenträger in PDF

**13.2.20 Prüfen Endstromkreis 1 phasig**
Messen- Prüfen Endstromkreis 1 phasig
Messen und Prüfen nach DIN/ VDE und DGUV
Menge: 331,000 St

**13.2.30 Prüfen Endstromkreis mehrphasig**
Messen -Prüfen Endstromkreis mehrphasig
Messen und Prüfen nach DIN/ VDE und DGUV
Menge: 25,000 St

**13.2.70 Besichtigung el. Anlage Gebäude**
*** Pauschalposition
Besichtigung el. Anlage Gebäude
Örtliche Besichtigung der el. Anlage auch während der
Messungen
Es soll nur die el. Anlage, soweit frei ersichtlich,
besichtigt werden.
Eine evtl. Demontage / Öffnen von z. B.
Leitungsführungskanälen, Abzweig - , Klemmdosen,
Leuchten, Steckdosen oder Lichtschaltern hat nicht zu
erfolgen.

Der Nutzer stellt eine örtliche Begleitung mit
Schlüsselgewalt bei.
Menge: 1,000 psch

**13.2.80 Erstellen Prüfbericht**
*** Pauschalposition
Erstellen Prüfbericht
Erstellen eines Aussagekräftigen Berichtes mit mind.
Inhalt:
- Resultat/ Beurteilung der Messungen
- Mängelbericht
- Maßnahmen zur Mängelbeseitigung
- Einstufung der Mängel in Prioritäten (Ampelregelung)
Menge: 1,000 psch

### Bereich 14 Gebäude W 2 und W 2 Erweiterung / GZD Sigmaringen / Wiederkehrende Prüfung E-Installation bis 1000V gem. DGUV Vorschrift 4

#### Abschnitt 14.1 Sichtprüfung GZD Sigmaringen

*Hinweis: Prüfung durch Besichtigen*
Die Sichtprüfung nach DIN VDE 0105-100/A1 umfasst folgende Arbeitsschritte:

- Überprüfen der Klemmenverbindungen einschließlich
- Nachziehen evtl. lockerer Klemmverbindungen
- Überprüfung auf Einhaltung der Berührungssicherheit
- Überprüfen der Beschriftung der Betriebsmittel
- Überprüfen der Stromkreislegende
- Reinigung mit Pinsel und Staubsauger
- Gefährdungsbezogene Prüffristenermittlung
- Anbringung einer Prüfplakette mit Datum der nächsten Prüfung
- Erstellen eines Prüfprotokolls maschinell in Papierform und auf Datenträger im Format pdf
- Dokumentation von Mängeln mit Foto (in Papierform und auf Datenträger)

**14.1.10 Besichtigung Gebäudehauptverteiler**
Besichtigung Gebäudehauptverteiler
- Visuelle Besichtigung eines Gebäudehauptverteilers
und bildliche
Dokumentieren
- Aus der Bildlichen Dokumentation muss u.a. Datum und
Ort herausgehen
Aus diesem Verteiler werden u.a. die Etagenverteiler
versorgt.
Menge: 2,000 St

**14.1.20 Besichtigung Etagenverteiler**
Besichtigung Etagenverteiler
- Visuelle Besichtigung eines Etagen - Unterverteilers
und bildliche
Dokumentieren
- Aus der Bildlichen Dokumentation muss u.a. Datum und
Ort herausgehen
Aus diesem Etagenverteiler werden die Stromkreise im
jeweiligen Bereich versorgt.
Menge: 8,000 St

**14.1.30 Besichtigung Verteiler Bewohnerzimmer**
Besichtigung Verteiler Bewohnerzimmer
U.P. Kleinverteiler mit 2x FI 2polig und ca. 2x Installations-,
Zeitrelais
- Visuelle Besichtigung eines Verteiler Bewohnerzimmer
und bildliche Dokumentieren
- Aus der Bildlichen Dokumentation muss u.a. Datum und
Ort herausgehen
Menge: 104,000 St

#### Abschnitt 14.2 Messprüfung GZD Sigmaringen

*Hinweis: Prüfung durch Erproben und Messen (Stromkreise)*
Die Prüfung umfasst folgende Arbeitsschritte:

Aufnahme

- der Kabelquerschnitte
- der Abschaltbedingungen der Überstromschutzorgane
- des Auslösestroms der Fehlerstromschutzschalter

Messen

- Durchgängigkeit des Schutzleiters (alle zugänglichen Schutzleiteranschlüsse = 100%-Messung)
- der Betriebsspannung
- Widerstand Fehlerschleife (kürzeste und längste Verbindung)
- Isolationswiderstand (zwingend zwischen allen aktiven Leitern (L1, L2, L3 und N) und Schutzleiter messen; Messspannung 500V DC, (250V DC nur in berechtigten Ausnahmefällen)
- des Auslösestroms der FI-Schutzschalter
- der Auslösezeit der FI-Schutzschalter
- Überprüfung Rechtsdrehfeld, insbesondere bei Steckdosen

- Erstellen eines Prüfprotokolls maschinell (in Papierform und auf Datenträger in PDF

**14.2.20 Prüfen Endstromkreis 1 phasig**
Messen- Prüfen Endstromkreis 1 phasig
Messen und Prüfen nach DIN/ VDE und DGUV
Menge: 502,000 St

**14.2.30 Prüfen Endstromkreis mehrphasig**
Messen -Prüfen Endstromkreis mehrphasig
Messen und Prüfen nach DIN/ VDE und DGUV
Menge: 158,000 St

**14.2.70 Besichtigung el. Anlage Gebäude**
*** Pauschalposition
Besichtigung el. Anlage Gebäude
Örtliche Besichtigung der el. Anlage auch während der
Messungen
Es soll nur die el. Anlage, soweit frei ersichtlich,
besichtigt werden.
Eine evtl. Demontage / Öffnen von z. B.
Leitungsführungskanälen, Abzweig - , Klemmdosen,
Leuchten, Steckdosen oder Lichtschaltern hat nicht zu
erfolgen.

Der Nutzer stellt eine örtliche Begleitung mit
Schlüsselgewalt bei.
Menge: 1,000 psch

**14.2.80 Erstellen Prüfbericht**
*** Pauschalposition
Erstellen Prüfbericht
Erstellen eines Aussagekräftigen Berichtes mit mind.
Inhalt:
- Resultat/ Beurteilung der Messungen
- Mängelbericht
- Maßnahmen zur Mängelbeseitigung
- Einstufung der Mängel in Prioritäten (Ampelregelung)
Menge: 1,000 psch

### Bereich 15 Gebäude W 3 und W 3 Erweiterung / GZD Sigmaringen / Wiederkehrende Prüfung E-Installation bis 1000V gem. DGUV Vorschrift 4

#### Abschnitt 15.1 Sichtprüfung GZD Sigmaringen

*Hinweis: Prüfung durch Besichtigen*
Die Sichtprüfung nach DIN VDE 0105-100/A1 umfasst folgende Arbeitsschritte:

- Überprüfen der Klemmenverbindungen einschließlich
- Nachziehen evtl. lockerer Klemmverbindungen
- Überprüfung auf Einhaltung der Berührungssicherheit
- Überprüfen der Beschriftung der Betriebsmittel
- Überprüfen der Stromkreislegende
- Reinigung mit Pinsel und Staubsauger
- Gefährdungsbezogene Prüffristenermittlung
- Anbringung einer Prüfplakette mit Datum der nächsten Prüfung
- Erstellen eines Prüfprotokolls maschinell in Papierform und auf Datenträger im Format pdf
- Dokumentation von Mängeln mit Foto (in Papierform und auf Datenträger)

**15.1.10 Besichtigung Gebäudehauptverteiler**
Besichtigung Gebäudehauptverteiler
- Visuelle Besichtigung eines Gebäudehauptverteilers
und bildliche
Dokumentieren
- Aus der Bildlichen Dokumentation muss u.a. Datum und
Ort herausgehen
Aus diesem Verteiler werden u.a. die Etagenverteiler
versorgt.
Menge: 2,000 St

**15.1.20 Besichtigung Etagenverteiler**
Besichtigung Etagenverteiler
- Visuelle Besichtigung eines Etagen - Unterverteilers
und bildliche
Dokumentieren
- Aus der Bildlichen Dokumentation muss u.a. Datum und
Ort herausgehen
Aus diesem Etagenverteiler werden die Stromkreise im
jeweiligen Bereich versorgt.
Menge: 8,000 St

**15.1.30 Besichtigung Verteiler Bewohnerzimmer**
Besichtigung Verteiler Bewohnerzimmer
U.P. Kleinverteiler mit 2x FI 2polig und ca. 2x Installations-,
Zeitrelais
- Visuelle Besichtigung eines Verteiler Bewohnerzimmer
und bildliche Dokumentieren
- Aus der Bildlichen Dokumentation muss u.a. Datum und
Ort herausgehen
Menge: 104,000 St

#### Abschnitt 15.2 Messprüfung GZD Sigmaringen

*Hinweis: Prüfung durch Erproben und Messen (Stromkreise)*
Die Prüfung umfasst folgende Arbeitsschritte:

Aufnahme

- der Kabelquerschnitte
- der Abschaltbedingungen der Überstromschutzorgane
- des Auslösestroms der Fehlerstromschutzschalter

Messen

- Durchgängigkeit des Schutzleiters (alle zugänglichen Schutzleiteranschlüsse = 100%-Messung)
- der Betriebsspannung
- Widerstand Fehlerschleife (kürzeste und längste Verbindung)
- Isolationswiderstand (zwingend zwischen allen aktiven Leitern (L1, L2, L3 und N) und Schutzleiter messen; Messspannung 500V DC, (250V DC nur in berechtigten Ausnahmefällen)
- des Auslösestroms der FI-Schutzschalter
- der Auslösezeit der FI-Schutzschalter
- Überprüfung Rechtsdrehfeld, insbesondere bei Steckdosen

- Erstellen eines Prüfprotokolls maschinell (in Papierform und auf Datenträger in PDF

**15.2.20 Prüfen Endstromkreis 1 phasig**
Messen- Prüfen Endstromkreis 1 phasig
Messen und Prüfen nach DIN/ VDE und DGUV
Menge: 640,000 St

**15.2.30 Prüfen Endstromkreis mehrphasig**
Messen -Prüfen Endstromkreis mehrphasig
Messen und Prüfen nach DIN/ VDE und DGUV
Menge: 54,000 St

**15.2.70 Besichtigung el. Anlage Gebäude**
*** Pauschalposition
Besichtigung el. Anlage Gebäude
Örtliche Besichtigung der el. Anlage auch während der
Messungen
Es soll nur die el. Anlage, soweit frei ersichtlich,
besichtigt werden.
Eine evtl. Demontage / Öffnen von z. B.
Leitungsführungskanälen, Abzweig - , Klemmdosen,
Leuchten, Steckdosen oder Lichtschaltern hat nicht zu
erfolgen.

Der Nutzer stellt eine örtliche Begleitung mit
Schlüsselgewalt bei.
Menge: 1,000 psch

**15.2.80 Erstellen Prüfbericht**
*** Pauschalposition
Erstellen Prüfbericht
Erstellen eines Aussagekräftigen Berichtes mit mind.
Inhalt:
- Resultat/ Beurteilung der Messungen
- Mängelbericht
- Maßnahmen zur Mängelbeseitigung
- Einstufung der Mängel in Prioritäten (Ampelregelung)
Menge: 1,000 psch

### Bereich 16 Gebäude W 4 / GZD Sigmaringen / Wiederkehrende Prüfung E-Installation bis 1000V gem. DGUV Vorschrift 4

#### Abschnitt 16.1 Sichtprüfung GZD Sigmaringen

*Hinweis: Prüfung durch Besichtigen*
Die Sichtprüfung nach DIN VDE 0105-100/A1 umfasst folgende Arbeitsschritte:

- Überprüfen der Klemmenverbindungen einschließlich
- Nachziehen evtl. lockerer Klemmverbindungen
- Überprüfung auf Einhaltung der Berührungssicherheit
- Überprüfen der Beschriftung der Betriebsmittel
- Überprüfen der Stromkreislegende
- Reinigung mit Pinsel und Staubsauger
- Gefährdungsbezogene Prüffristenermittlung
- Anbringung einer Prüfplakette mit Datum der nächsten Prüfung
- Erstellen eines Prüfprotokolls maschinell in Papierform und auf Datenträger im Format pdf
- Dokumentation von Mängeln mit Foto (in Papierform und auf Datenträger)

**16.1.10 Besichtigung Gebäudehauptverteiler**
Besichtigung Gebäudehauptverteiler
- Visuelle Besichtigung eines Gebäudehauptverteilers
und bildliche
Dokumentieren
- Aus der Bildlichen Dokumentation muss u.a. Datum und
Ort herausgehen
Aus diesem Verteiler werden u.a. die Etagenverteiler
versorgt.
Menge: 1,000 St

**16.1.20 Besichtigung Etagenverteiler**
Besichtigung Etagenverteiler
- Visuelle Besichtigung eines Etagen - Unterverteilers
und bildliche
Dokumentieren
- Aus der Bildlichen Dokumentation muss u.a. Datum und
Ort herausgehen
Aus diesem Etagenverteiler werden die Stromkreise im
jeweiligen Bereich versorgt.
Menge: 7,000 St

**16.1.30 Besichtigung Verteiler Bewohnerzimmer**
Besichtigung Verteiler Bewohnerzimmer
U.P. Kleinverteiler mit 2x FI 2polig und ca. 2x Installations-,
Zeitrelais
- Visuelle Besichtigung eines Verteiler Bewohnerzimmer
und bildliche Dokumentieren
- Aus der Bildlichen Dokumentation muss u.a. Datum und
Ort herausgehen
Menge: 58,000 St

#### Abschnitt 16.2 Messprüfung GZD Sigmaringen

*Hinweis: Prüfung durch Erproben und Messen (Stromkreise)*
Die Prüfung umfasst folgende Arbeitsschritte:

Aufnahme

- der Kabelquerschnitte
- der Abschaltbedingungen der Überstromschutzorgane
- des Auslösestroms der Fehlerstromschutzschalter

Messen

- Durchgängigkeit des Schutzleiters (alle zugänglichen Schutzleiteranschlüsse = 100%-Messung)
- der Betriebsspannung
- Widerstand Fehlerschleife (kürzeste und längste Verbindung)
- Isolationswiderstand (zwingend zwischen allen aktiven Leitern (L1, L2, L3 und N) und Schutzleiter messen; Messspannung 500V DC, (250V DC nur in berechtigten Ausnahmefällen)
- des Auslösestroms der FI-Schutzschalter
- der Auslösezeit der FI-Schutzschalter
- Überprüfung Rechtsdrehfeld, insbesondere bei Steckdosen

- Erstellen eines Prüfprotokolls maschinell (in Papierform und auf Datenträger in PDF

**16.2.20 Prüfen Endstromkreis 1 phasig**
Messen- Prüfen Endstromkreis 1 phasig
Messen und Prüfen nach DIN/ VDE und DGUV
Menge: 270,000 St

**16.2.30 Prüfen Endstromkreis mehrphasig**
Messen -Prüfen Endstromkreis mehrphasig
Messen und Prüfen nach DIN/ VDE und DGUV
Menge: 10,000 St

**16.2.70 Besichtigung el. Anlage Gebäude**
*** Pauschalposition
Besichtigung el. Anlage Gebäude
Örtliche Besichtigung der el. Anlage auch während der
Messungen
Es soll nur die el. Anlage, soweit frei ersichtlich,
besichtigt werden.
Eine evtl. Demontage / Öffnen von z. B.
Leitungsführungskanälen, Abzweig - , Klemmdosen,
Leuchten, Steckdosen oder Lichtschaltern hat nicht zu
erfolgen.

Der Nutzer stellt eine örtliche Begleitung mit
Schlüsselgewalt bei.
Menge: 1,000 psch

**16.2.80 Erstellen Prüfbericht**
*** Pauschalposition
Erstellen Prüfbericht
Erstellen eines Aussagekräftigen Berichtes mit mind.
Inhalt:
- Resultat/ Beurteilung der Messungen
- Mängelbericht
- Maßnahmen zur Mängelbeseitigung
- Einstufung der Mängel in Prioritäten (Ampelregelung)
Menge: 1,000 psch

### Bereich 17 Gebäude W 5 / GZD Sigmaringen / Wiederkehrende Prüfung E-Installation bis 1000V gem. DGUV Vorschrift 4

#### Abschnitt 17.1 Sichtprüfung GZD Sigmaringen

*Hinweis: Prüfung durch Besichtigen*
Die Sichtprüfung nach DIN VDE 0105-100/A1 umfasst folgende Arbeitsschritte:

- Überprüfen der Klemmenverbindungen einschließlich
- Nachziehen evtl. lockerer Klemmverbindungen
- Überprüfung auf Einhaltung der Berührungssicherheit
- Überprüfen der Beschriftung der Betriebsmittel
- Überprüfen der Stromkreislegende
- Reinigung mit Pinsel und Staubsauger
- Gefährdungsbezogene Prüffristenermittlung
- Anbringung einer Prüfplakette mit Datum der nächsten Prüfung
- Erstellen eines Prüfprotokolls maschinell in Papierform und auf Datenträger im Format pdf
- Dokumentation von Mängeln mit Foto (in Papierform und auf Datenträger)

**17.1.10 Besichtigung Gebäudehauptverteiler**
Besichtigung Gebäudehauptverteiler
- Visuelle Besichtigung eines Gebäudehauptverteilers
und bildliche
Dokumentieren
- Aus der Bildlichen Dokumentation muss u.a. Datum und
Ort herausgehen
Aus diesem Verteiler werden u.a. die Etagenverteiler
versorgt.
Menge: 1,000 St

**17.1.20 Besichtigung Etagenverteiler**
Besichtigung Etagenverteiler
- Visuelle Besichtigung eines Etagen - Unterverteilers
und bildliche Dokumentieren
- Aus der Bildlichen Dokumentation muss u.a. Datum und
Ort herausgehen
Aus diesem Etagenverteiler werden die Stromkreise im
jeweiligen Bereich versorgt.
Menge: 10,000 St

**17.1.30 Besichtigung Verteiler Bewohnerzimmer**
Besichtigung Verteiler Bewohnerzimmer
U.P. Kleinverteiler mit 2x FI 2polig und ca. 2x Installations-,
Zeitrelais
- Visuelle Besichtigung eines Verteiler Bewohnerzimmer
und bildliche Dokumentieren
- Aus der Bildlichen Dokumentation muss u.a. Datum und
Ort herausgehen
Menge: 48,000 St

#### Abschnitt 17.2 Messprüfung GZD Sigmaringen

*Hinweis: Prüfung durch Erproben und Messen (Stromkreise)*
Die Prüfung umfasst folgende Arbeitsschritte:

Aufnahme

- der Kabelquerschnitte
- der Abschaltbedingungen der Überstromschutzorgane
- des Auslösestroms der Fehlerstromschutzschalter

Messen

- Durchgängigkeit des Schutzleiters (alle zugänglichen Schutzleiteranschlüsse = 100%-Messung)
- der Betriebsspannung
- Widerstand Fehlerschleife (kürzeste und längste Verbindung)
- Isolationswiderstand (zwingend zwischen allen aktiven Leitern (L1, L2, L3 und N) und Schutzleiter messen; Messspannung 500V DC, (250V DC nur in berechtigten Ausnahmefällen)
- des Auslösestroms der FI-Schutzschalter
- der Auslösezeit der FI-Schutzschalter
- Überprüfung Rechtsdrehfeld, insbesondere bei Steckdosen

- Erstellen eines Prüfprotokolls maschinell (in Papierform und auf Datenträger in PDF

**17.2.20 Prüfen Endstromkreis 1 phasig**
Messen- Prüfen Endstromkreis 1 phasig
Messen und Prüfen nach DIN/ VDE und DGUV
Menge: 322,000 St

**17.2.30 Prüfen Endstromkreis mehrphasig**
Messen -Prüfen Endstromkreis mehrphasig
Messen und Prüfen nach DIN/ VDE und DGUV
Menge: 27,000 St

**17.2.70 Besichtigung el. Anlage Gebäude**
*** Pauschalposition
Besichtigung el. Anlage Gebäude
Örtliche Besichtigung der el. Anlage auch während der
Messungen
Es soll nur die el. Anlage, soweit frei ersichtlich,
besichtigt werden.
Eine evtl. Demontage / Öffnen von z. B.
Leitungsführungskanälen, Abzweig - , Klemmdosen,
Leuchten, Steckdosen oder Lichtschaltern hat nicht zu
erfolgen.

Der Nutzer stellt eine örtliche Begleitung mit
Schlüsselgewalt bei.
Menge: 1,000 psch

**17.2.80 Erstellen Prüfbericht**
*** Pauschalposition
Erstellen Prüfbericht
Erstellen eines Aussagekräftigen Berichtes mit mind.
Inhalt:
- Resultat/ Beurteilung der Messungen
- Mängelbericht
- Maßnahmen zur Mängelbeseitigung
- Einstufung der Mängel in Prioritäten (Ampelregelung)
Menge: 1,000 psch

### Bereich 18 Gebäude W 6 / GZD Sigmaringen / Wiederkehrende Prüfung E-Installation bis 1000V gem. DGUV Vorschrift 4

#### Abschnitt 18.1 Sichtprüfung GZD Sigmaringen

*Hinweis: Prüfung durch Besichtigen*
Die Sichtprüfung nach DIN VDE 0105-100/A1 umfasst folgende Arbeitsschritte:

- Überprüfen der Klemmenverbindungen einschließlich
- Nachziehen evtl. lockerer Klemmverbindungen
- Überprüfung auf Einhaltung der Berührungssicherheit
- Überprüfen der Beschriftung der Betriebsmittel
- Überprüfen der Stromkreislegende
- Reinigung mit Pinsel und Staubsauger
- Gefährdungsbezogene Prüffristenermittlung
- Anbringung einer Prüfplakette mit Datum der nächsten Prüfung
- Erstellen eines Prüfprotokolls maschinell in Papierform und auf Datenträger im Format pdf
- Dokumentation von Mängeln mit Foto (in Papierform und auf Datenträger)

**18.1.10 Besichtigung Gebäudehauptverteiler**
Besichtigung Gebäudehauptverteiler
- Visuelle Besichtigung eines Gebäudehauptverteilers
und bildliche
Dokumentieren
- Aus der Bildlichen Dokumentation muss u.a. Datum und
Ort herausgehen
Aus diesem Verteiler werden u.a. die Etagenverteiler
versorgt.
Menge: 1,000 St

**18.1.20 Besichtigung Etagenverteiler**
Besichtigung Etagenverteiler
- Visuelle Besichtigung eines Etagen - Unterverteilers
und bildliche Dokumentieren
- Aus der Bildlichen Dokumentation muss u.a. Datum und
Ort herausgehen
Aus diesem Etagenverteiler werden die Stromkreise im
jeweiligen Bereich versorgt.
Menge: 6,000 St

**18.1.30 Besichtigung Verteiler Bewohnerzimmer**
Besichtigung Verteiler Bewohnerzimmer
Besichtigung Verteiler Bewohnerzimmer
U.P. Kleinverteiler mit 2x FI 2polig und ca. 2x Installations-,
Zeitrelais
- Visuelle Besichtigung eines Verteiler Bewohnerzimmer
und bildliche Dokumentieren
- Aus der Bildlichen Dokumentation muss u.a. Datum und
Ort herausgehen
Menge: 50,000 St

#### Abschnitt 18.2 Messprüfung GZD Sigmaringen

*Hinweis: Prüfung durch Erproben und Messen (Stromkreise)*
Die Prüfung umfasst folgende Arbeitsschritte:

Aufnahme

- der Kabelquerschnitte
- der Abschaltbedingungen der Überstromschutzorgane
- des Auslösestroms der Fehlerstromschutzschalter

Messen

- Durchgängigkeit des Schutzleiters (alle zugänglichen Schutzleiteranschlüsse = 100%-Messung)
- der Betriebsspannung
- Widerstand Fehlerschleife (kürzeste und längste Verbindung)
- Isolationswiderstand (zwingend zwischen allen aktiven Leitern (L1, L2, L3 und N) und Schutzleiter messen; Messspannung 500V DC, (250V DC nur in berechtigten Ausnahmefällen)
- des Auslösestroms der FI-Schutzschalter
- der Auslösezeit der FI-Schutzschalter
- Überprüfung Rechtsdrehfeld, insbesondere bei Steckdosen

- Erstellen eines Prüfprotokolls maschinell (in Papierform und auf Datenträger in PDF

**18.2.20 Prüfen Endstromkreis 1 phasig**
Messen- Prüfen Endstromkreis 1 phasig
Messen und Prüfen nach DIN/ VDE und DGUV
Menge: 284,000 St

**18.2.30 Prüfen Endstromkreis mehrphasig**
Messen -Prüfen Endstromkreis mehrphasig
Messen und Prüfen nach DIN/ VDE und DGUV
Menge: 11,000 St

**18.2.70 Besichtigung el. Anlage Gebäude**
*** Pauschalposition
Besichtigung el. Anlage Gebäude
Örtliche Besichtigung der el. Anlage auch während der
Messungen
Es soll nur die el. Anlage, soweit frei ersichtlich,
besichtigt werden.
Eine evtl. Demontage / Öffnen von z. B.
Leitungsführungskanälen, Abzweig - , Klemmdosen,
Leuchten, Steckdosen oder Lichtschaltern hat nicht zu
erfolgen.

Der Nutzer stellt eine örtliche Begleitung mit
Schlüsselgewalt bei.
Menge: 1,000 psch

**18.2.80 Erstellen Prüfbericht**
*** Pauschalposition
Erstellen Prüfbericht
Erstellen eines Aussagekräftigen Berichtes mit mind.
Inhalt:
- Resultat/ Beurteilung der Messungen
- Mängelbericht
- Maßnahmen zur Mängelbeseitigung
- Einstufung der Mängel in Prioritäten (Ampelregelung)
Menge: 1,000 psch

### Bereich 19 Gebäude W 7 / GZD Sigmaringen / Wiederkehrende Prüfung E-Installation bis 1000V gem. DGUV Vorschrift 4

#### Abschnitt 19.1 Sichtprüfung GZD Sigmaringen

*Hinweis: Prüfung durch Besichtigen*
Die Sichtprüfung nach DIN VDE 0105-100/A1 umfasst folgende Arbeitsschritte:

- Überprüfen der Klemmenverbindungen einschließlich
- Nachziehen evtl. lockerer Klemmverbindungen
- Überprüfung auf Einhaltung der Berührungssicherheit
- Überprüfen der Beschriftung der Betriebsmittel
- Überprüfen der Stromkreislegende
- Reinigung mit Pinsel und Staubsauger
- Gefährdungsbezogene Prüffristenermittlung
- Anbringung einer Prüfplakette mit Datum der nächsten Prüfung
- Erstellen eines Prüfprotokolls maschinell in Papierform und auf Datenträger im Format pdf
- Dokumentation von Mängeln mit Foto (in Papierform und auf Datenträger)

**19.1.10 Besichtigung Gebäudehauptverteiler**
Besichtigung Gebäudehauptverteiler
- Visuelle Besichtigung eines Gebäudehauptverteilers
und bildliche
Dokumentieren
- Aus der Bildlichen Dokumentation muss u.a. Datum und
Ort herausgehen
Aus diesem Verteiler werden u.a. die Etagenverteiler
versorgt.
Menge: 1,000 St

**19.1.20 Besichtigung Etagenverteiler**
Besichtigung Etagenverteiler
- Visuelle Besichtigung eines Etagen - Unterverteilers
und bildliche Dokumentieren
- Aus der Bildlichen Dokumentation muss u.a. Datum und
Ort herausgehen
Aus diesem Etagenverteiler werden die Stromkreise im
jeweiligen Bereich versorgt.
Menge: 2,000 St

**19.1.30 Besichtigung Verteiler Bewohnerzimmer**
Besichtigung Verteiler Bewohnerzimmer
U.P. Kleinverteiler mit 2x FI 2polig und ca. 2x Installations-,
Zeitrelais
- Visuelle Besichtigung eines Verteiler Bewohnerzimmer
und bildliche Dokumentieren
- Aus der Bildlichen Dokumentation muss u.a. Datum und
Ort herausgehen
Menge: 15,000 St

#### Abschnitt 19.2 Messprüfung GZD Sigmaringen

*Hinweis: Prüfung durch Erproben und Messen (Stromkreise)*
Die Prüfung umfasst folgende Arbeitsschritte:

Aufnahme

- der Kabelquerschnitte
- der Abschaltbedingungen der Überstromschutzorgane
- des Auslösestroms der Fehlerstromschutzschalter

Messen

- Durchgängigkeit des Schutzleiters (alle zugänglichen Schutzleiteranschlüsse = 100%-Messung)
- der Betriebsspannung
- Widerstand Fehlerschleife (kürzeste und längste Verbindung)
- Isolationswiderstand (zwingend zwischen allen aktiven Leitern (L1, L2, L3 und N) und Schutzleiter messen; Messspannung 500V DC, (250V DC nur in berechtigten Ausnahmefällen)
- des Auslösestroms der FI-Schutzschalter
- der Auslösezeit der FI-Schutzschalter
- Überprüfung Rechtsdrehfeld, insbesondere bei Steckdosen

- Erstellen eines Prüfprotokolls maschinell (in Papierform und auf Datenträger in PDF

**19.2.20 Prüfen Endstromkreis 1 phasig**
Messen- Prüfen Endstromkreis 1 phasig
Messen und Prüfen nach DIN/ VDE und DGUV
Menge: 102,000 St

**19.2.30 Prüfen Endstromkreis mehrphasig**
Messen -Prüfen Endstromkreis mehrphasig
Messen und Prüfen nach DIN/ VDE und DGUV
Menge: 5,000 St

**19.2.70 Besichtigung el. Anlage Gebäude**
*** Pauschalposition
Besichtigung el. Anlage Gebäude
Örtliche Besichtigung der el. Anlage auch während der
Messungen
Es soll nur die el. Anlage, soweit frei ersichtlich,
besichtigt werden.
Eine evtl. Demontage / Öffnen von z. B.
Leitungsführungskanälen, Abzweig - , Klemmdosen,
Leuchten, Steckdosen oder Lichtschaltern hat nicht zu
erfolgen.

Der Nutzer stellt eine örtliche Begleitung mit
Schlüsselgewalt bei.
Menge: 1,000 psch

**19.2.80 Erstellen Prüfbericht**
*** Pauschalposition
Erstellen Prüfbericht
Erstellen eines Aussagekräftigen Berichtes mit mind.
Inhalt:
- Resultat/ Beurteilung der Messungen
- Mängelbericht
- Maßnahmen zur Mängelbeseitigung
- Einstufung der Mängel in Prioritäten (Ampelregelung)
Menge: 1,000 psch

### Bereich 21 Sonstige Leistungen

#### Abschnitt 21.1 Sonstige Leistungen – Bedarfspositionen

*Hinweis: Bedarfspositionen*
Ein Anspruch auf Vergütung besteht ausschließlich nur nach
gesonderter Beauftragung in Textform durch die Auftraggeberin
(AG) und einem zusammen mit der Rechnung eingereichten und
von der AG oder Beauftragten der AG bestätigten
Leistungsnachweis. Ein pauschaler Anspruch auf Abrechnung
durch den AN besteht nicht!

**21.1.10 Stundenverrechnungssatz für nicht vorhersehbare Leistungen - Servicetechniker**
*** Bedarfsposition mit GB
Unvorhersehbare Arbeiten, insbesondere beim Feststellen einer gefährlichen Installation, mit Abrechnung nach Aufwand über Stundenlöhne.
Stundenlohnarbeiten für unvorhergesehene Arbeiten dürfen nur ausgeführt werden nach schriftlicher Beauftragung und Genehmigung durch die Auftraggeberin.
Der Umfang der Leistung ist vor Ort oder in dringenden Fällen telefonisch mit der Auftraggeberin abzustimmen.
Stundenlohnarbeiten sind per Stundennachweis zu dokumentieren und vor Ort durch den Vertreter der Auftraggeberin gegenzuzeichnen.

Die Stückzahl entspricht dem angenommenen Bedarf. Es ist möglich, dass mehr oder weniger Einheiten abgerufen werden. Ein Anspruch auf Abruf der Position besteht jedoch nicht.
Menge: 10,000 Std

**21.1.20 Stundenverrechnungssatz für nicht vorhersehbare Leistungen - Helfer**
*** Bedarfsposition mit GB
Unvorhersehbare Arbeiten, insbesondere beim Feststellen einer gefährlichen Installation, mit Abrechnung nach Aufwand über Stundenlöhne.
Stundenlohnarbeiten für unvorhergesehene Arbeiten dürfen nur ausgeführt werden nach schriftlicher Beauftragung und Genehmigung durch die Auftraggeberin.
Der Umfang der Leistung ist vor Ort oder in dringenden Fällen telefonisch mit der Auftraggeberin abzustimmen.
Stundenlohnarbeiten sind per Stundennachweis zu dokumentieren und vor Ort durch den Vertreter der Auftraggeberin gegenzuzeichnen.

Die Stückzahl entspricht dem angenommenen Bedarf. Es ist möglich, dass mehr oder weniger Einheiten abgerufen werden. Ein Anspruch auf Abruf der Position besteht jedoch nicht.
Menge: 10,000 Std

**21.1.25 Fahrtkostenpauschale**
*** Bedarfsposition mit GB
für einen Einsatz inkl. An- und Abfahrt.
Menge: 4,000 St

**21.1.30 Nachtzuschlag in % (Montag - Freitag, 20:00 - 06:00 Uhr)**
*** Bedarfsposition ohne GB
Menge: 1,000 %

**21.1.40 Samstagszuschlag in % (Samstag, 00:00 - 24:00 Uhr)**
*** Bedarfsposition ohne GB
Menge: 1,000 %

**21.1.50 Sonntags - und Feiertagszuschlag in % (00:00 - 24:00 Uhr )**
*** Bedarfsposition ohne GB
Menge: 1,000 %

#### Abschnitt 21.2 Therrmografie

*Hinweis: Therrmografie TGA-Schaltschränke*
Thermografische (zerstörungsfreie) Prüfung der TGA-Schaltschränke
(wie z.B. Heizung, Kälte, Lüftung, Sanitär, etc.) gemäß DIN 54191, ohne
Betriebsunterbrechung.
Erstellen eines aussagekräftigen Berichtes auf Grundlage der
Thermografie mit mind. Inhalt:
- Ein Sichtfoto mit dem Bildinhalt des Thermogramms aus dem
identischen Aufnahmewinkel
- Das Aufnahmedatum, die Aufnahme-Uhrzeit und die Dateinummer
des Thermogramms
- Die genaue Objektbeschreibung (Gebäude, Halle, Schaltschrank,
Schaltfeld, Bauteil, etc.)
- Möglichst der zum Messzeitpunkt vorgelegene Belastungszustand
in Ampere >und/oder in % zur maximal möglichen Belastung
- Die vorhandenen Temperaturen der Fehlerstelle und/oder die
Temperaturdifferenz zwischen der Fehlerstelle und eines
baugleichen, identisch belasteten, thermisch unauffälligen
Bauteils. Es muss dem Kunden möglich sein, Temperaturen
nachvollziehen zu können.
- Die Spannungsebene.
- Die Fehlerklassifikation
Alle Anlagenteile, welche in der Auswertungsphase gemäß DIN
54191 mit „thermische Auffälligkeit“ (tA) oder „gefährliche
thermische Auffälligkeit“ (gtA) klassifiziert werden, müssen in
einen Ergebnisbericht aufgenommen und vom ausführenden
Thermografen interpretiert, ggf. mit Anmerkungen sowie
Empfehlungen versehen werden. Dem Bericht ist eine Liste aller
untersuchten Anlagenteile, aus der auch die festgestellten Fehler
und deren Klassifikation hervorgehen, anzufügen. Auffälligkeiten
nicht thermischer Art sind ggf. mit Foto zu dokumentieren (z. B.
starke Staubablagerungen auf elektrischen Einrichtungen)

**21.2.10 Thermografie TGA-Schaltschränke**
Wie vor beschrieben
Schaltschrank Maße: Höhe: 80 cm; Breite: 80 cm
Menge: 1,000 St

**21.2.20 Thermografie TGA-Schaltschränke**
Wie vor beschrieben
Schaltschrank Maße: Höhe: 100 cm; Breite: bis 100 cm
Menge: 6,000 St

**21.2.30 Thermografie TGA-Schaltschränke**
Wie vor beschrieben
Schaltschrank Maße: Höhe: 200 cm; Breite: bis 80 cm
Menge: 24,000 St

**21.2.40 Thermografie TGA-Schaltschränke**
Wie vor beschrieben
Schaltschrank Maße: Höhe: 200 cm; Breite: 100 bis 120 cm
Menge: 6,000 St
